# Abbruch und Neubau klKFZ AM Rosenheim
Angebotsaufforderung (GAEB DA XML 3.2, DA83)
Projekt: A-01513-00
Währung: EUR
Nebenangebote zugelassen: ja
Ausführungsbeginn: 25.08.2026
Ausführungsende: 26.03.2027
Auftraggeber: Bundesrepublik Deutschland vertreten durch, die Autobahn GmbH des Bundes, Seidlstr. 7-11, 80335 München
Erstellt mit: GXML Toolbox V3.3 R20230829, iTWO_64 V25.0.650, 05.05.2026

## Projektbeschreibung
PROJEKTBESCHREIBUNG

Die Autobahn GmbH des Bundes beabsichtigt in der AM Rosenheim einen Ersatzbau einer Kfz-Einstellhalle.Der Ersatzbau soll neben dem Einstellbereich und kleineren Funktionseinheiten (Lagerräume Batterieladeraum) auch eine Heizzentrale mit integriertem Hackschnitzelbunker erhalten.
Ebenso ist vorgesehen, den gesamten Gebäudebereich zu unterkellern (ausgenommen Hackschnitzelbunker), um diesen als Lagerfläche für Materialien zu nutzen.

Zum Bauvorhaben im Detail:
Es soll eine unterkellerte klKFZ mit 7 Einstellachsen (Achsmaße je ca. 6 m x 12 m) errichtet werden.
Es soll eine weitere unterkellerte Halle mit 4 Achsen (je ca. 6 m x 12 m) errichtet werden, die im UG neben Lagerflächen die Heizzentrale in Form einer redundanten Hackschnitzelheizung mit Pufferspeicher (steht im EG über der Heizzentrale) beinhaltet. Im EG soll neben zwei Einstellachsen ein Batterieladeraum und eine Lagerfläche integriert werden. In der vierten Achse befindet sich der Abwurfschacht für den Hackschnitzelbunker und eine Bereich für technische Einrichtungen.
Als Verlängerung und Schnittstelle der beiden Baukörper ergibt sich ein Gebäudeteil, der zur  Erschließung dient und über eine Treppenanlage verfügt, die vom KG bis zu einem kleinen Lagerbereich im OG führt.
Eine Satteldach-Tragkonstruktion soll alle 3 Baukörper vereinen.
Das EG schließt jeweils mit einer StB-Decke ab. Die lichte Raumhöhe beträgt ca. 5 m.
Die Außenwände bestehen aus kerngedämmten Betonwänden.
Es sind 11 Sektionaltore, teilweise mit Schlupftüre als Fluchtweg und gleich viele Fensterbänder auf der Rückseite zur Durchlüftung vorgesehen.
Die Böden erhalten eine Beschichtung in R11
Die Beheizung der zu temperierenden Räume im neuen Gebäude erfolgt durch Betonkernaktivierung.
Im Außenbereich sind die Ver- und Entsorgungssparten neu herzustellen und wieder an den Bestand anzuschließen.

Kleine KFZ-Halle (klKFZ):
  Grundriss  : ca. 70 x 12 m
  Grundfläche : ca. 890 m²
  Traufhöhe  : ca. 6,20 m
  Firsthöhe  : ca. 7,12 m

Ort der Ausführung:
  A8 Ost München-Salzburg
  Autobahnmeisterei Rosenheim
  Seestraße 1
  83064 Raubling

Auftratggeber:
  Die Autobahn GmbH des Bundes - Niederlassung Südbayern
  Projekt A-01513-00
  Seidlstraße 7-11
  80335 München

## Gewerkespezifische Baubeschreibung
Gewerk: Baumeister- und Betonarbeiten
1. Gründung und Erschließung
Die Gründung erfolgt flach auf einer biegesteifen Stahlbeton-Bodenplatte im Kiesplanum. Das Projekt umfasst ein vollständig unterkellertes Gebäude (ca. 70 m × 12 m). Ein zentrales Erschließungsbauteil mit einer Stahlbeton-Treppenanlage verbindet das KG mit dem EG und einem Lagerbereich im OG. Zudem gelangt man mit der Rampenabahrt in das UG.
2. KFZ-Einstellhalle & Technik- und Lagerhalle
KFZ-Halle: 7 Einstellachsen (je ca. 6,00 m × 12,00 m).
Technikhalle: 4 Achsen (je ca. 6,00 m × 12,00 m) inklusive Heizzentrale im UG (redundante Hackschnitzelheizung) sowie Batterieladeraum, Abwurfschacht und technischer Einrichtungen im EG.
Über der Heizzentrale befindet sich ein Techinikraum mit Pufferspeicher.
3. Konstruktion und Ausführung
Untergeschoss (UG): Ausführung der Kellerwände und Sützen in Ortbeton. Die Außenwände erhalten eine fachgerechte Bauwerksabdichtung.
Erdgeschoss (EG): Die Außenwände werden als kerngedämmte Fertigbetonteile (Sandwichkonstruktion) mit einer besonderen Oberflächenqualität errichtet. Die Innenwände werden in Ortbeton gefertigt. Die Stützen und Unterzüge als Fertigbetonteile.
Deckensysteme:
Die Decke über dem UG wird in Ortbeton ausgeführt und erhält eine Betonkernaktivierung zur thermischen Bauteilaktivierung.
Die Decke über dem EG wird als Halbfertigteil-Decke (Elementdecke mit Aufbeton) ausgeführt.

## Angaben zur Baustelle gem. DIN 18299
Angaben zur Baustelle gem. DIN 18299

1.1.1 Lage der Baustelle/ Zufahrtsmöglichkeiten
Auf dem Gelände gibt es nur begrenzte Parkmöglichkeiten. Das Parken auf Grünflächen ist grundsätzlich verboten. Zusätzlich zu den gekennzeichneten Flächen im Baustelleneinrichtungsplan sind die umliegenden öffentlichen Parkflächen zu nutzen und selbständig zu suchen.
Dauerhaftes blockieren der Zu- und Abfahrt ist ausdrücklich untersagt.
Für das Be- und Entladen im Einfahrtsbereich kann gehalten, aber nie geparkt, werden.
Größe Ladevorgänge die die Parksituation oder den Baustellenverkehr einschränken sind mindestens zwei Tage im Voraus anzumelden und mit der Bauleitung abzustimmen.
Bei jeglichem Be- und Entladen sind entsprechende Schutz- und Absicherungsmaßnahmen vorzunehmen.

Stell- und Lagerflächen sind vorab mit der Bauleitung abzustimmten und sind dem Baustelleneinrichtungsplan zu entnehmen. Die Abstimmung außerhalb gelegener zusätzlicher Standorte für Lager und Standflächen ist im Bedarfsfall eigenverantwortlich durch den AN mit Vertretern des AG durchzuführen. Gleiches gilt für Lager bzw. Standflächen für Maschinen und Geräte zu. Die notwendigen Rettungswege sind während der Baumaßnahme nicht zu beeinträchtigen, für deren Aufrechterhaltung (frei von Lagerflächen, frei von Maschinen, etc.) hat der AN für den gesamten Zeitraum der Bauarbeiten Sorge zu tragen.

1.1.2 Besondere Belastungen aus Immissionen
Arbeitszeiten:
Arbeitszeit werktags von 07:00-20:00 Uhr
Ruhezeiten: 20:00-07:00 Uhr Nachtruhe

1.1.3 Art und Lage der baulichen Anlagen
siehe hierzu die Projektbeschreibung und Baustelleneinrichtungsplan

1.1.4 Verkehrsverhältnisse auf der Baustelle
Generell ist bei Ein- und Ausfahren der Baustelle äußerste Vorsicht geboten.
Die Verfügbarkeit der Wendemöglichkeit ist vorab einzusehen.
Rangieren außerhalb der Baustelle und auf vorgelagerten öffentlichen Flächen ist nicht gestattet.
Der AN hat die Baustelle während und außerhalb der üblichen Arbeitszeiten gemäß den Unfallverhütungsvorschriften der Bauberufsgenossenschaften zu sichern.
Die Baustellenzugänge sind, außer zu Betriebszwecken, dauerhaft geschlossen zu halten.
Baustellenbedingte Verschmutzungen sind - falls nicht vermeidbar - jeweils unverzüglich zu beseitigen.
Der Zugang zur Baustelle bzw. der Transport von Material in und aus dem Bereich der Baustelle kann nur über die im beiliegenden Baustelleneinrichtungsplan genehmigten Baustellenzufahrten erfolgen.

Der AN ist dazu verpflichtet, dass außerhalb der täglichen Arbeitszeiten sowie an Wochenenden, Feiertagen und arbeitsfreien Tagen die Bauzäune ständig und dauerhaft verschlossen und miteinander verschraubt sind. Der Bauzaun ist so zu sichern, dass Unbefugten der Zutritt nicht möglich ist.

1.1.5 Freizuhaltende Verkehrsflächen
Die Verkehrsflächen sind immer freizuhalten.

1.1.6 Transporteinrichtungen, Transportwege
Sind dem BauAAstelleneinrichtungsplan zu entnehmen.

1.1.7 Anschlüsse für Wasser, Energie und Abwasser
1.1.7.1 Der Baustromanschluss wird bauseits gestellt oder gesondert in Leistungs-Positionen aufgeführt.
Die Verbrauchskosten übernimmt der AG.
1.1.7.2 Bauwasser wird bauseits zur Verfügung gestellt.
Ein Bauwasseranschluss wird bauseits gestellt oder gesondert in Leistungs-Positionen aufgeführt.
Die Verbrauchskosten übernimmt der AG.

1.1.8 Lage und Ausmaß der Baustelleneinrichtungsflächen
Sind dem Baustelleneinrichtungsplan zu entnehmen.

1.1.9 Bodenverhältnisse
siehe Bodengutachten

1.1.10 Hydrologische Werte von Grundwasser und Gewässer
siehe Bodengutachten

1.1.11 Besondere umweltrechtliche Vorschriften
Keine Einleitung von Waschwasser/ Bauwasser sowie bodenverseuchende und wurzelschädigende Stoffe und, Farben, Mineralöle, Säuren etc. sowie bodenverfestigende Stoffe dürfen nicht in den Boden und nicht in öffentlichen Abläufe, Kanalisation gebracht werden.

1.1.12 Besondere Vorgaben für die Entsorgung
Sämtliche Abfälle bzw. Restmaterialien sowie Schutt und Bauabfälle sind vom AN unmittelbar arbeitstäglich nach Beendigung der jeweiligen Arbeiten, sowie nach Anordnung der Bauleitung, aus dem Gebäude und von dem Gelände zu entfernen.
Die Müllentsorgung hat nach den geltenden Vorschriften zu erfolgen.
Der Nachweis zur fachgerechten Entsorgung ist obligatorisch.
Der AN ist für Beseitigung und Entsorgung von Baustellenmüll und Bauschutt selbst verantwortlich. Die Kosten sind vom AN in die Einheitspreise einzukalkulieren. Oder sind durch entsprechende LV-Positionen beschrieben.

Wird der Aufforderung zur Müll- und Schuttentsorgung nicht nachgekommen, so wird der AG ohne weitere Aufforderung die Baustelle durch ein Entsorgungsunternehmen reinigen lassen.
Die angefallenen Kosten werden dem AN pauschal in Rechnung gestellt!
Stoffe bei Verdacht auf Gefahrenstoffgut sind zu separieren, zu beproben und kurzfristig fachgerecht zu entsorgen.

1.1.13 Schutzgebiete oder Schutzzeiten
Die laut Emissionsschutzgesetz vorgeschriebenen Schallpegel dürfen nicht überschritten werden. Bei der Ausführung der Arbeiten sind die Bestimmungen über die Bekämpfung des Baulärms unbedingt einzuhalten.
Auf dem kompletten Gelände ist das Rauchen untersagt.

1.1.14 Schutzmaßnahmen für Bauteile, Bäume etc.
r BDer Bauzaun muss stets geschlossen gehalten werden, der RückbA  >au von Sicherheitseinrichtungen ist nur nach Freigabe der Objektüberwachung und der SiGeKo zulässig.
Sicherheitseinrinrichtungen an der eigenen Leistung sind außerdem über den eigenen Leistungszeitraum hinaus vorzuhalten, wenn sich sonstige Gefährdungen für andere Gewernenke ergeben könnten.
Der vorhandene Bewuchs/Bäume ist/sind zu schonen und darf/dürfen durch die Bauarbeiten nicht in Mitleidenschaft gezogen werden.
Sofern Äste in den Arbeitsbereich der Baumaschinen hineinragen, sind sie im Einvernehmen mit dem AG vor dem Beginn der Arbeiten fachgerecht abzusägen und die Wunden mit einem Wundverschlussmittel zu behandeln.
Unzulässige Absturzhöhen müssen vom AN selbständig erkannt und unverzüglich gesichert werden.

1.1.15 Regelung und Sicherung des öffentlichen Verkehrs
Nicht bekannt.
1.1.16 Im Baugelände vorhandene Anlagen
Nicht bekannt.
1.1.17 Bekannte oder vermutete Hindernisse
Nicht bekannt.
1.1.18 Vermutete Kampfmittel
siehe Gutachten
1.1.19 Maßnahmen gemäß Baustellenverordnung
Nicht bekannt.
1.1.20 Besondere Anordnungen von Eigentümern
Nicht bekannt.
1.1.21 Schadstoffbelastungen
Nicht bekannt.

1.1.22 Art und Zeit der Vorarbeiten
Die Leistung des AG nach § 4 Nr. 1 VOB/B entbindet den AN nicht davon, seine Leistungen technisch und zeitlich mit seinen Vorgänger- und Nachfolgegewerken abzustimmen und seine Arbeit selbstständig auch mit allen sonstigen Arbeiten zu koordinieren, die seine Leistung technisch und zeitlich beeinflussen können bzw. von seinen Leistungen beeinflusst werden.
Die Leistung des Vorgewerkes ist vom AN vor Aufnahme der Leistungserbringung selbständig zu überprüfen.

1.1.23 Arbeiten anderer Unternehmer
Die Parallelgewerke können dem beiliegenden Bauzeitenplan entnommen werden.
Grundsätzlich ist stets mit parallel arbeitenden Gewerken zu rechnen.

## Angaben zur Ausführung gem. DIN 18299
Angaben zur Ausführung gem. DIN 18299

1.2.1 Arbeitsabschnitte und Unterbrechungen
1.2.1.1 Arbeitsabschnitte
nach Bauzeitenplan und Abstimmung Objektüberwachung

1.2.1.2 Arbeitsbeschränkungen
Es ist Aufgabe des AN, sich 12 Arbeitstage vor Beginn seiner Arbeiten vom Zustand der Baustelle und dem Stand der Vorleistungen, die von Dritten zu erbringen sind/waren, zu unterrichten.
Eine eventuelle Behinderung des von der örtlichen Objektüberwachung festgelegten Arbeitsbeginns durch mangelnde Vorleistung Dritter ist der Objektüberwachung unverzüglich schriftlich mitzuteilen.
Der Beginn der Arbeitsaufnahme ist der örtlichen Objektüberwachung durch den AN rechtzeitig anzuzeigen, rechtzeitig bedeutet hier mindestens 10 Tage vorher.
Die Arbeitsvorbereitung ist vor dem Termin durchzuführen.
Um einen reibungslosen Bauablauf zu gewährleisten, ist eine genaue und zuverlässige Terminabsprache mit allen Beteiligten erforderlich.
Zu den auf der Baustelle vorzuhaltenden Ausführungsunterlagen zählt neben den Ausführungsplänen auch eine Ausfertigung dieser Leistungsbeschreibung.
Die vom AN verwendeten Ausführungsunterlagen müssen den Freigabevermerk des AG oder des Architekten tragen.
Durch Übergabe neuer Unterlagen ungültig gewordene Unterlagen sind vom AN entsprechend zu kennzeichnen und aufzubewahren.
1.2.1.3 Unterbrechungen
keine
1.2.2 Besondere Erschwernisse
Wird aus Gründen der Terminsicherung Abend-, Wochenend- und/oder Feiertagsarbeit erforderlich und von der Objektüberwachung genehmigt, so hat der AN die erforderlichen behördlichen Genehmigungen rechtzeitig selbständig zu erwirken.
Mit den angebotenen Einheitspreisen sind Arbeiten innerhalb dieser Zeiträume abgegolten.
Bei Abweichungen hat der AN die notwendigen Sonderregelungen mit dem SiGeKo zu vereinbaren. Die Objektüberwachung des AG ist hierüber vorab zu informieren (Schriftform).

1.2.3 Besondere SiGe-Vorgaben
Bei der Ausführung aller Arbeiten sind die einschlägigen Unfallverhütungsvorschriften zu beachten.
Der AN ist verpflichtet, alle Einrichtungen zu beschaffen und alle Vorkehrungen zu treffen, die zur Durchführung der Unfallverhütungsvorschriften oder sonst nach Lage der Verhältnisse zum Schutz der Beschäftigten erforderlich sind. Für die betriebssichere Herstellung, Instandhaltung und Benutzung der Arbeitsplätze, Verkehrwege, Gerüste, Betriebseinrichtungen, Schutzvorrichtungen etc. ist
unbeschadet der zivil- und strafrechtlichen Verantwortlichkeit des Besitzers, Herstellers, Lieferes der AN verantwortlich.
Die Anweisungen der Objektüberwachung und der SiGeKo sind umgehend folge zu leisten.

1.2.4 Besondere Anforderungen für Arbeiten anderer Unternehmen
Nicht fertige/im Aufbau befindliche Gerüstabschnitte sind so zu sperren und optisch zu kennzeichnen, dass ein Betreten nicht möglich ist.

1.2.5 BesondAAere Anforderungen für Arbeiten in kontaminierten Bereichen
Aktuell sind keine besonderen Vorgaben zu erwarten, dies schließt jedoch keine im Bauablauf plötzlich auftretenden Veränderungen aus.

1.2.6 Besondere Anforderungen an die Baustelleneinrichtung, Verkehrsregelung und Entsorgungseinrichtung
Die Baustellenordnung ist zu beachten.
Für die Einholung aller Genehmigungen, soweit diese mit der Bauausführung der vorliegenden Leistungen zusammenhängen, ist der AN verantwortlich.
Die Kosten werden nicht gesondert vergütet.
Vom AG wird bestimmt, welche Unternehmer während der Gebrauchsüberlassung die zusätzlichen Baustelleneinrichtungen benutzen dürfen.
Die Vorhaltezeit für zusätzliche Baustelleneinrichtungen beginnt mit deren Benutzbarkeit, jedoch frühestens an dem Tag, zu dem die Benutzbarkeit vereinbart ist.
Die Vorhaltezeit endet mit der Freigabe durch den AG.

Der Zugang zur Baustelle bzw. der Transport von Material im und aus dem Bereich der Baustelle kann nur über die im beiliegenden Baustelleneinrichtungsplan genehmigten Baustellenzufahrten erfolgen.
Das Ein- und Ausfahren rückwärts in die Baustelle ist nicht gestattet.
Ein Freibleiben der Baustraße muss zu jeder Zeit gewährleistet sein.
Die Abfall-/Bauschuttentsorgung erfolgt durch den AN und gemäß der gültigen Abfallentsorgungssatzung.
Die Kosten für den Abtransport und die Entsorgung der Materialien sowie das tägliche säubern und räumen der Baustelle sind in die Einheitspreise mit einzukalkulieren.

1.2.7 Besondere Anforderungen an Gerüste
Die Wahl der zum Einsatz kommenden Geräte obliegt dem Auftragnehmer. Er hat sich jedoch streng an die geltenden Richtlinien und Bestimmungen zu halten. Sämtliche erforderlichen Montageeinrichtungen (u. a. Einrüstungen, Hilfskonstruktionen und Abstützungen) sind vom Auftragnehmer zu stellen und in die Einheitspreise einzukalkulieren.
Gerüste bis 4 m Arbeitshöhe (2 m Belagshöhe) sind durch alle Gewerke selbst zu stellen und werden nicht gesondert vergütet (Nebenleistung gemäß VOB/C). Dies gilt auch für die Erhöhung der Arbeitsebene auf vorhandenen, flächenorientierten Innengerüsten.
Ein Umsetzen der Baustelleneinrichtung bei Bedarf der Flächen auf Anweisung der örtlichen Bauleitung, der Abbau der gesamten Einrichtung nach Fertigstellung der beauftragten Leistung sowie das taggleiche Säubern und Reinigen der benutzten Flächen ist vom Auftragnehmer mit einzukalkulieren.
Nötige An- und Umbauten, sowie erkannte technische Mängel an den Gerüsten, sind rechtzeitig zur Ausführung, bzw. Behebung, bei der Bauleitung anzumelden.

1.2.8 Mitbenutzung fremder Einrichtungen
Der AG stellt für die Ausführung der Vertragsleistungen des AN generell keine Aufenthalts-, Lagerräume zur Verfügung.
Sanitäre Anlagen bzw. Gerüste werden gestellt bzw sind in den Leistungs-Positionen beschrieben. Diese Anlagen sind Drifür Dritte zur Verfügung zu stellen, zu unterhalten und sauber zu halten.

1.2.9 Vorhaltung eigener Einrichtungen für Dritte
Die Vorhaltezeit richtet sich nach dem Bauzeitenplan. Abweichungen oder unvorhersehbares ist mit der Objektüberwachung abzusprechen.

1.2.10 Verwendung von Recycling Stoffen
Das Verwenden von Recycling Stoffen ist nur nach Absprache und Genehmigung des AG erlaubt. Vor Einbau ist die Eignung der Stoffe zu belegen.

1.2.11 Anforderungen an Recyclingstoffe
Anforderungen gem. Einzelzulassung, nur nach Absprache und Genehmigung des AG.

1.2.12 Umweltverträglichkeit von Stoffen und Bauteilen
Die besondere Anforderung an Art, Güte und Umweltverträglichkeit von verwendeten Stoffen und Bauteilen ist zu erfüllen. Die verwendeten Baustoffe müssen für die angemeldete Nutzung zugelassen und geprüft sein.

1.2.13 Art und Umfang von Eignung und Güte
Die in der Leistungsbeschreibung aufgeführten Materialien sind vom AN hinsichtlich der geforderten Güte und Qualität auf ihre Richtigkeit bezüglich des vorgesehenen Verwendungszweckes selbständig zu überprüfen.
Nachweise über Prüfzertifikat, Gütesiegel oder bauaufsichtliche (Einzel-) Zulassung sind vorzulegen. Diese Forderung gilt für nichtgenormte Stoffe und Bauteile als erfüllt, wenn ein gültiges Prüfzeugnis/Prüfzeichen einer anerkannten Prüfanstalt vorliegt.
Sämtliche Nachweise, Produktdatenblätter und Dokumentationen über verbaute Materialien, Bauteile, etc. sind in Form einer Bestandsdokumentation, fortlaufend 10 Tage vor Einbau, der Objektüberwachung zu übergeben.
Die gesamte Dokumentation ist im Rahmen der Schlussrechnung nochmals komplett zu übergeben. Dazu gehören auch alle Nachweise hinsichtlich des vorbeugenden Brandschutzes.
Diese Leistung wird nicht gesondert vergütet und ist einzukalkulieren.

1.2.14 Wiederverwendung ausgebauter Stoffe
Nur wenn entsprechende Angaben in den Leistungspositionen vorhanden sind.

1.2.15 Besondere Angaben zur Entsorgung
Das Beseitigen aller Verunreinigungen und Abbruchmaterials bzw. anfallenden Materials (Abfälle, Bauschutt und dgl.), umfasst generell das Aufnehmen, das aus dem Bau schaffen und das eigenverantwortliche Beseitigen gemäß § 4 Abs. 2 der Gewerbe- und Baustellenabfallentsorgungssatzung.
Das Verpackungsmaterial gemäß Verpackungsverordnung bleibt im Eigentum des AN und ist eigenverantwortlich zu entsorgen.

Die bei dem ausgeschriebenen Leistungen des AN anfallenden Kosten für eine fachgerechte Wiederverwertung bzw. Entsorgung (Kippgebühren) sind immer in die jeweiligen Leistungspositionen einzurechnen.
Container anderer Gewerke dürfen nicht oder nur nach Abstimmung der Objektüberwachung verwendet werden.
i bBei begründetem Verdacht auf kontaminierte Materialien wie z.B. Asbest sind die Arbeiten einzustellen und die Objektüberwachung zu informieren. Zurückgebaute Materialien, die zu entsorgen sind, gehen - wenn nicht im Leistungsverzeichnis gesondert ausgewiesen - in das Eigentum des AN über.

1.2.16 Beistellung von Stoffen oder Bauteilen
Keine

1.2.17 Insgemein und Nebenkosten
Kosten für Laden, Lagern und Transport sind vollumfänglich in die Einheitspreise einzukalkulieren.
Eine Beistellung von Personal oder Gerät durch den AG erfolgt nicht.
Die Insgemeinkosten (Fracht- und Reisekosten, Lohnnebenkosten, Kosten für Anfertigung der Montagepläne, Beaufsichtigung der Arbeiten, Abnahme und Probebetrieb und dergleichen) sind, falls nicht anderweitig beschrieben, in den Preisen der Einzelleistungen enthalten.

1.2.18 Leistungen für andere Unternehmer
Siehe (wenn vorhanden) Vortext ZTV bzw. Leistungspositionen.

1.2.19 Mitwirken beim Einstellen und der Inbetriebnahme
Erforderliche Einstellungen von Anlagenteilen und der Inbetriebnahme von Anlagen sind von dem AN dem AG und der Objektüberwachung eine Woche vor Einstellung mitzuteilen.

1.2.20 Benutzung von Teilen der Leistung vor der Abnahme
Vor Abnahme hat der AN schriftlich zu erklären, dass die Anlage dem vertraglich vereinbarten Ausrüstungs- und Funktionsstand entspricht. Zusätzlich entstehende Kosten aufgrund von Nachabnahmen gehen zu Lasten des Verursachers.

1.2.21 Übertragung der Wartung während der Dauer der Gewährleistungspflicht für maschinelle oder elektronische Bauteile
Wenn benötigt, siehe LV-Positionen.

1.2.22 Abrechnung
Die Abrechnung erfolgt gemäß der gültigen VOB/B.
Die Rechnungen sind zwingend analog zum Aufbau des Leistungsverzeichnisses aufzustellen.
Die Rechnungen müssen getrennt nach Titeln/Baumaßnahmen gestellt werden, da evtl. aufgrund der unterschiedlichen Förderungen unterschiedliche Verwendungsnachweise erstellt werden müssen. Position im LV enthalten.
Die Massenermittlung muss eindeutig und jederzeit nachvollziehbar dokumentiert werden, z.B. auf farbig angelegten Ausführungsplänen mit klarer Positionszuordnung. Das Aufmaß vor Ort hat gemeinsam mit der Objektüberwachung zu erfolgen und wird nur freigegeben, wenn dies stattgefunden hat.
Die Aufmaße und Rechnungen müssen kumuliert aufgestellt werden. Entsprechende Aufmaßtermine sind rechtzeitig mit der Objektüberwachung abzustimmen.
Massenmehrungen:
Sollten die im LV enthaltenen und Vetragsbestandteil gewordenen Massenansätze nicht ausreichen, so ist die AG-Bauleitung zu informieren, es gilt auch hierfür
VOB/B § 2 Nr.6 (1).
Ausführungspläne werden vom AG in digitaler Form zur Verfügung gestellt. Übergabe nach Auftragserteilung als F-DDWG- oder PDF-Datei.
Der Aufwand für die hier genannten Abrechnungsmodalitäten ist einzukalkulieren und wird nicht gesondert vergütet.
Vor Stellung der Schlussrechnung müssen sämtliche Nachweise, Aufmaße, Dokumentationen, Bautagesberichte etc. und die Abnahme vorliegen.

1.2.23  Normen - Richtlinien
Maßgebend für die nachstehend ausgeschriebenen Leistungen und deren vertragsgemäße Ausführung - ist soweit nicht anderweitig bestimmt - die Verdingungsordnung für Bauleistungen ( VOB ) Teil  C,
Allgemeine Technische Bestimmungen und Ergänzungen.
Der Auftragnehmer übernimmt die Gewähr, daß die Ausführung folgenden Richtlinien und Vorschriften gerecht wird; maßgeblich ist die jeweils neueste gültige Fassung:

- den anerkannten Regeln der Technik
- Vorschriften, Richtlinien, Verordnungen, Gesetze, Arbeitsanweisungen
- sämtlichen anwendbaren DIN-Vorschriften, DIN EN-Normen, DIN EN ISO-Normen und Baustoffnormen
- den Verarbeitungsvorschriften und Empfehlungen der Herstellerwerke
- Normen und Richtlinien bzgl. Brand-, Wärme- und Schallschutz sind einzuhalten.

Zur technischen Ausführung sind alle gültigen Regeln nach DIN 18299 (ATV) sowie die technischen Ausführungen aus der jeweiligen DIN nach VOB/C gültig.
Zudem sind alle DIN-Vorschriften für Bauteile, Elemente, Material und Befestigungsmittel zu beachten.
Darüber hinaus gelten alle zum Ausführungszeitpunkt gültigen Arbeitstättenrichtlinien, Unfallverhütungsvorschriften und Auflagen der Feuerwehr.
Sofern in den Leistungspositionen die Einzelvorgänge "Abbrechen, Demontieren, Entfernen, Transport, Aufladen und Abfuhr" nicht gesondert beschrieben sind, gelten diese Vorgänge unter Zugrundelegung der allgemeinen anerkannten Regeln der Baukunst und Technik, der gesetzlichen und behördlichen Bestimmungen nach den DIN-Normen der ATV-VOB-Teil C, als beschrieben.
Soweit in der Leistungsbeschreibung auf Technische Spezifikationen, z.B. nationale Normen, mit denen europäische Normen umgesetzt werden, europäische technische Zulassungen, gemeinsame technische Spezifikationen, internationale Normen, Bezug genommen wird, werden auch ohne den ausdrücklichen Zusatz "oder gleichwertig" immer gleichwertige Technische Spezifikationen in Bezug genommen.

## Einzelangaben bei Abweichungen von ATV gem. DIN 18299
Einzelangaben bei Abweichungen von ATV gem. DIN 18299

1.3.1. Objekt-/Bauüberwachung
Während der Vertragserfüllung vertreten der Objektüberwacher und der Architekt nach Zustimmung der Bauherrnschaft die Rechte des AG gegenüber Behörden, Auftragnehmern und Dritten und üben das Hausrecht auf der Baustelle aus. Rechtsverbindliche Erklärungen kann nur der AG selbst abgeben.
Der AN hat den Anordnungen der Objektüberwachung bezüglich der Reihenfolge und Ausführung der Arbeiten sowie der Aufrechterhaltung der Ordnung auf der Baustelle Folge zu leisten.
Für Angaben oder Anordnungen von anderer Seite übernimmt die Objektüberwachung keine Verantwortung und verweigert die Zahlungsanweisungen und Kontrolle hierzu.

1.3.2 Baubesprechungen
Baubesprechungen werden in der Regel nach Absprache von der Objektüberwachung anberaumt. Der AN oder sein Vertreter ist verpflichtet, an diesen Besprechungen teilzunehmen.
Alle Äußerungen und Besprechungen des AN müssen in deutscher Sprache sein. Grundsätzlich muss mit jedem Mitarbeiter eine einfache Verständigung in deutscher Sprache möglich sein.

1.3.3 Baustelleneinrichtung
Lagermöglichkeiten sind dem Baustelleneinrichtungsplan zu entnehmen.
Die Materialien können nur an- und abgeliefert werden. Durch- und Zufahrten müssen freigehalten werden.
Die Baustelle ist nach dem vom AG genehmigten Plan einzurichten. Beabsichtigt der AN von den Festlegungen des freigegebenen Baustelleneinrichtungsplanes abzuweichen (z.B. bei der baulich erforderlichen Umsetzung), hat er vorher die schriftliche Zustimmung des AG einzuholen.
Der AN hat folgernd unverzüglich, jedoch spätestens 1 Woche nach Auftragserteilung, einen Baustelleneinrichtungsplan zur Abstimmung und Genehmigung beim AG vorzulegen.
Vorgaben des AG auf den beiliegenden Plänen sowie den Vergabeunterlagen sind zwingend zu berücksichtigen und darzustellen.
Auf dem Baustelleneinrichtungsplan sind insbesondere einzutragen (sofern vom AN eingesetzt):
> außerhalb des Gebäudes:
Lage der Bauzäune und Baustellenzufahrten
Lage der Kräne
verkehrsregelnde Maßnahmen
Lage der Baustraßen und Entladebereiche
Lage Baustromanschluß und Zuleitungen sowie UV
Lage Bauwasseranschluß und Zuleitungen sowie UV
Magazin
Lagermöglichkeiten
WC-Container

1.3.4 Baustellenführung
1.3.4.1 Baustellenzufahrten gemäß Baustelleneinrichtungsplan
1.3.4.2 Freihalten von Flucht- und Rettungswegen
Aus Gründen der Arbeitssicherheit ist es unumgänglich, über ausreichend freie Fluchtmöglichkeiten und sichere Verkehrswege zu verfügen. Materialien des AN für den täglichen Arbeitseinsatz sind deshalb so zwischen zu lagern, dass zu jedem Zeitpunkt ausreichend freie Flucht- und Rettungswege vorhanden sind.

1.3.4.3 Genehmigungspflicht für Heißarbeiten
FeuergefährAAliche Arbeiten (Heißarbeiten wie z. B. Schweißen, Trennschleifen u.ä.) sind nur mit Genehmigung des Bauherrn möglich. Bei feuergefährlichen Arbeiten mit erhöhtem Brand- oder Brandschadensrisiko ist der Sicherheitskoordinator hinsichtlich der Genehmigungsauflagen mit einzubeziehen. Notwendige Genehmigungen sind frühzeitig, d.h. mit in der Regel mindestens einem Arbeitstag Vorlauf, selbständig zu beantragen.

1.3.4.4 Genehmigungspflicht für Gefahrstoffe
Sollten Gefahrstoffe in größeren Mengen (i.d.R. mehr als 1 Liter) zum Einsatz kommen, ist dies mit dem SiGeKo rechtzeitig abzustimmen. Unabhängig von ihrer Menge sind Gefahrstoffe nach Beendigung der Arbeiten in geeigneten Behältern oder Räumen unter Verschluss aufzubewahren.
Für alle Gefahrstoffe gelten darüber hinaus die gesetzlichen Regelungen.

1.3.5 Tägliche Arbeitszeit
Beachte Besondere Leistungen aus Emissionen

1.3.6 Koordinator nach Baustellenverordnung
Der AG beauftragt nach Bedarf einen geeigneten Koordinator nach Baustellenverordnung.
Der Koordinator erstellt einen SiGe-Plan sowie eine Baustellenordnung.
Im Rahmen der Baustellensicherheit gibt der SiGeKo Weisungen an den AN. Bei Gefahr im Verzug ist der SiGeKo direkt weisungsbefugt.

1.3.7 Bautagebuch
Der AN hat ein Bautagebuch über die Erbringung seiner vertraglichen Leistungen zu führen.
Im Bautagebuch müssen alle Angaben enthalten sein, die für die Ausführung und Abrechnung der Leistungen des AN von Bedeutung sind. Die tägl. Leistungserbringung muss eindeutig und gänzlich dokumentiert sein.
Der aktuelle Bautagesbericht ist der Objektüberwachung wöchentlich auszuhändigen.
Erweiterte Bautagesberichte als Position im LV enthalten.

1.3.8 Ausführungstermine
Die Termine werden anhand eines Bauzeitenplanes überwacht.
Der Terminstand der Leistungen des AN sowie der geplante Ablauf der Leistungen sind mindestens 1x wöchentlich mit der Objektüberwachung abzustimmen.
Der AN hat gleichzeitig mit der Ausführung seiner Leistungen die bauseitige Durchführung von weiteren Bauleistungen nach Baufortschritt zu ermöglichen.

1.3.9 Ausführung, Personal
Weisungsbefugtes Aufsichtspersonal des AN ist der Objektüberwachung vor Beginn der Ausführung zu benennen.
Die Baustelle ist ständig mit einer sachverständigen technischen Aufsicht zu besetzen. Für den Bereich der dem AN übertragenden Arbeiten gilt diese Aufsicht als Fachbauleiter gemäß Bauordnung.
Außerdem hat der AN dem AG zu benennen :
- den Baustellenleiter, der den AN in allen Belangen zu vertreten bevollmächtigt ist.
- Den verantwortlichen Koordinator gemäß der Unfallverhütungsvorschrift VBG 1
Alle Äußerungen des AN müssen in deutscher Sprache abgefasst sein. Grundsätzlich muss mit jedem Mitarbeiter eine einfache Verständigung in deutscher Sprache möglich à.sein.

## A0151300004 Baumeister- und Betonarbeiten
Datum: 05.05.2026
WaGr: 99_99_01

### Titel 01 Allgemeines

#### Bereich 01.01 Einrichten der Baustelle

*Hinweis: Baustellenordnung/Baustelleneinrichtung*
1.Allgemein
Der AN hat die von ihm benötigten Baustelleneinrichtungen grundsätzlich zu beschaffen. Örtlichkeiten hierzu werden dem AN (soweit möglich) nach den Gegebenheiten auf der Baustelle eingeräumt. Der AG ist berechtigt, dem AN nachträglich andere Örtlichkeiten zuzuweisen. Eventuelles Umsetzen, Entfernen bzw. Ergänzen der Baustelleneinrichtung bzw. von Teilen der Baustelleneinrichtung, bedingt durch den Arbeitsfortschritt des AN, ist in die Einheitspreise einzukalkulieren.
Grundsätzlich sind umfangreiche Maßnahmen zur Baustelleneinrichtung mit der Bauleitung des AG vor Ort rechtzeitig vor Durchführung anzumelden und zu koordinieren. Dazu zählt insbesondere:
- das Aufstellen von Material-, Aufenthalts- und Bürocontainern
- Materiallagerung
- Mobilkraneinsatz

Alle in Zusammenhang mit der Baustelleneinrichtung, der An- und Abfahrt von Großgeräten und -elementen, erforderlichen Verhandlungen mit Behörden und Anliegern, Zulassungskosten und Genehmigungen gehen zu Lasten des AN. Mieten- und Pachtkosten beziehen sich auf Flächen außerhalb des Grundstücks.
Treten bei der Benutzung bauseitig zur Verfügung gestellter Anlagen oder Grundstücke Schäden durch Verschulden des AN ein, so ist der AN dem AG dafür schadensersatzpflichtig.

3. Erforderliche statische Berechnungen für den Nachweis der Standsicherheit von Baustelleneinrichtung und deren Prüfung gehören zum Leistungsumfang des AN.

4. Beschädigungen und Verunreinigungen der vom AN benutzten öffentlichen Straßen, Parkplätze, Gehwege etc. sind von ihm unverzüglich zu beheben.

5. Aufenthaltsräume können vom AG nicht zur Verfügung gestellt werden. Die vom AN zu erstellenden Unterkünfte müssen in Konstruktion, Größe und Ausstattung den einschlägigen Vorschriften entsprechend errichtet werden. Das Aufstellen von Wohnunterkünften ist im gesamten nur in Abstimmung mit der Bauleitung gestattet.

6. Schutt und Bauabfälle sowie Restmaterialien sind vom AN unmittelbar nach Beendigung der jeweiligen Arbeiten, sowie nach Anordnung der Bauleitung, aus dem Gebäude und von dem Gelände zu entfernen. Die Müllentsorgung hat nach den geltenden Vorschriften zu erfolgen. Der AN ist für Beseitigung und Entsorgung von Baustellenmüll und Bauschutt selbst verantwortlich. Die Kosten sind vom AN in die Einheitspreise einzukalkulieren.
Wird der Aufforderung zur Müll- und Schuttentsorgung nicht nachgekommen, so wird der AG ohne weitere Aufforderung die Baustelle durch ein Entsorgungsunternehmen reinigen lassen. Die daraus tatsächlich anfallenden Kosten werden dem AN in Rechnung gestellt.

7. Der AN hat bei der Ausführung aller Arbeiten die einschlägigen Vorschriften zur Arbeitssicherheit, zum Unfallschutz und zum Umweltschutz einzuhalten. Den Anweisungen des vom AG beauftragten Sicherheitskoordinators gemäß BaustellV ist zwingend nachzukommen.

**01.01.0001 Baustelleneinrichtungsplan**
*** Pauschalposition
Der Auftragnehmer hat vor Beginn der Baumaßnahmen
einen Baustelleneinrichtungsplan vorzulegen.
Dieser Plan ist mit der Bauleitung und dem Sicherheitskoordinator abzustimmen, verbindlich einzuhalten oder in Abstimmung mit den oben erwähnten Personen der veränderten Bausituation anzupassen.
Der Baustelleneinrichtungsplan muß insbesondere
folgende Angaben enthalten:
-  Anzahl und Lage der Baustellenunterkünfte,
  Magazine und Lagerplätze
-  Standorte und Gleisanlagen der Turmdrehkrane
  mit Angabe der Schwenkbereiche  unter
  Berücksichtigung von  Hindernissen,
  z. B. Freileitungen, andere Krane, etc. und mit Angabe der
  Hebeleistung in max. Auslegung;
  die Hebeleistungen sind so auszurichten, daß alle Bauglieder mit den Kränen versetzt und die Fortführung des Werkes ohne
  Beeinträchtigung durchgeführt werden kann.
-  Standflächen für nötige Arbeits- und Schutzgerüste sind
  zu berücksichtigen.
-  Zugänge, Zufahrten, Wege für Geh- und Fahrverkehr
-  Anzahl und Lage der Versorgungsanlagen  (Strom,Wasser, Gas) für die Baustelle.
-  Entsorgungseinrichtungen bei notwendigen Wasserhaltungsmaßnahmen Anzahl und  Lage der Pump- und Schluckbrunnen oder
  Vorfluter, sowie der erforderlichen Rohrleitungen
-  Baustellen-Allgemeinbeleuchtung im Freien
-  Standplätze von Großmaschinen, Bauschuttcontainern,
-  Kreissägenplätze mit Schutzmaßnahmen gegen Lärmemission
-  Verkehrssicherungseinrichtungen (Bauzäune, Schutzwände, etc.)
Menge: 1,000 Psch

**01.01.0002 Baustelle einrichten**
*** Pauschalposition
Baustelle einrichten für Leistungen des AN
einschliesslich
- aller Erdarbeiten nach Baugrubenaushub.
- Bauleitungsbüro des AN und Tagesunterkünfte,
- eingeschlossen sind die für die Durchführung der vertraglichen  - Leistungen erforderlichen Baustrassen, Lager- und Arbeitsplätze.
- notwendige Geräte, Werkzeuge und Hilfsmittel
- notwendige Hebe- und Kraneinrichtungen
- Material-Vorhaltekosten
- Lohnkosten
- Personalkosten
- alle sonstigen Kosten, die der Auftragnehmer
  zur ordnungsgemäßen Durchführung der Bauaufgabe zu erbringen hat;
- während der gesamten Bauzeit aufgetretene Beschädigungen an Nachbar- oder öffentlichen Grundstücken, Straßen, Gehwegen etc. sind nach Fertigstellung der Arbeiten unverzüglich zu beseitigen;
- ebenso sind die Nachbargrundstücke an der Grenze absolut zuverlässig und unfallsicher für die gesamte Bauzeit bis zur Übergabe zu schützen.
Menge: 1,000 Psch

**01.01.0003 Einmessen der Baukörper**
*** Pauschalposition
Einmessen des Baukörpers / der Baukörper als vermeßungstechnische Leistungen
bestehend aus:
- örtlicher Grenzüberprüfung
- Beschaffung der notwendigen Unterlagen beim zuständigen Katasteramt ( Kosten für Auszüge aus dem Liegenschaftskataster gehen zu Lasten des Auftraggebers )
- Absteckung der Projekthauptgeometrie nach Maßangabe und Übertragung auf die Schnurgerüste aller Baukörper einschließlich lage- und höhenmäßiger Anbindung an das amtliche Koordinatennetz und Normalnull, einschließlich etwaiger Hilfestellung beim Einmessen.
Der Vermessungsingenieur wird vom AN beauftragt.
Der Aufwand für die vermeßungstechnische Leistungen und die Anzahl der Einsätze ist vom Auftragnehmer eigenverantwortlich zu prüfen und zu kalkulieren.
Menge: 1,000 Psch

**01.01.0004 Schnurgerüst**
*** Pauschalposition
Schnurgerüste für die gesamte Bauabwicklung
einschl. aufbauen, versetzen, unterhalten, absichern, abbauen
der erforderlichen Laufstege, Geländer und Abtreppungen.
Die durchgehend horizontal angeordneten Dielen zum Einschneiden für den Geometer müssen waagerecht und mind. 100 cm über Gelände angebracht werden. Sie dürfen erst nach erfolgtem Anlegen sämtlicher
Umfassungs- und Zwischenwände im EG entfernt werden.
Beschädigungen des Schnurgerüstes gehen zu Lasten des AN.
Eventuell erforderliche Abnahmen durch die Baubehörde sind rechtzeitig vom Auftragnehmer zu beantragen.
Menge: 1,000 Psch

**01.01.0005 Meterrisstafeln oder Markierungen**
Meterrissmarkierungen Art nach Wahl des AN  bezogen auf
+/- 0.00 einmessen und unverrückbar montieren.
Hinweis: die höhenmäßige Anbindung der Gebäude an Normalnull muß durch Personal mit der notwendigen Sachkunde erfolgen.
Die Ausführung der Meterrisse muss so erfolgen, daß die Markierungen durch evtl. nachfolgenden Verputzarbeiten nicht überdeckt werden (Beispielsweise mit Schrauben).
Die Lage der Meterrisse ist mit der Bauleitung abzustimmen.
Sichtbetonflächen dürfen nicht beschädigt werden.
Menge: 6,000 St

**01.01.0006 Bürocontainer Bauleitung Planer**
aufstellen und beseitigen.
Ausführung als Standardcontainer,
Größe ca. 2,50 x 6,00 m,
einschliesslich Beleuchtung, Elektro-, Heizungs- und Sanitärinstallation.
Baubeschreibung:
- 1 Büro- und Besprechungsraum mit 1 Arbeitsplatz
Möblierung:
- 1 Besprechungstisch groß
- 6 Stühle
- offenes Regal, ca. 1,00 m breit
- Aktenschrank
- Pinwand aus Faserplatten an Längswand
- 1 Papierkorb
Menge: 1,000 St

**01.01.0007 Vorhaltung Bauleitungsbüro Planer**
einschließlich aller Betriebskosten sowie wöchentlicher
Reinigung.
Vorhaltug über die gesamte Bauzeit.
Menge: 52,000 StWo

**01.01.0008 Sanitärcontainer**
Nutzung durch den AG
und Fremdfirmen.
aufstellen und beseitigen.
Ausführung als Standardcontainer,
Grösse ca. 2,50 x 6,00 m,
einschliesslich Beleuchtung, Elektro-, Heizungs- und Sanitärinstallation.
Baubeschreibung
- 3 Handwaschbecken, 1 x  Warmwasserzubereitung
- 3 Urinale
- 3 WC
- 1 Dusche
Menge: 1,000 St

**01.01.0009 Vorhaltung Sanitärcontainer**
einschließlich aller Betriebskosten sowie wöchentlicher
Reinigung.
Vorhaltung über die gesamte Bauzeit.
Menge: 52,000 StWo

**01.01.0010 WC-Kabine (Trocken-WC)**
Trocken-WC-Personen-Kabine für die Nutzung der am Bau
Beteiligten, anfahren, aufstellen inkl. regelmässiger
Ver- und Entsorgung nach Erforderniss und wieder
entfernen.
Grundeinsatzzeit : 4 Wochen

Ausführung nur in Abstimmung Bauleitung AG
Menge: 1,000 St

**01.01.0011 Gebrauchsüberlassung WC-Kabine**
Gebrauchsüberlassung der beschriebenen WC-Kabine über
die Grundeinsatzzeit hinaus, inkl. regelmässiger Ver-
und Entsorgung nach Erforderniss
Menge: 10,000 StWo

**01.01.0012 Absturzsicherung an Stahlbetondeckenkanten**
Geländerkonstruktion

als Absturzsicherung nach Wahl des AN,
Befestigung an Stahlbetondeckenkante bzw. Stahlbetonstützwand, Treppenläufen mittels geeigneter Klemmvorrichtung nach Wahl des AN, einschliesslich allem erforderlichen Zubehör,
sowie Hand- und Knielauf.
Deckenkanten sowie Deckenober und -untersicht dürfen nicht beschädigt werden.
Anzahl der Geländerpfosten nach Erfordernis,
Geländerhöhe nach Vorschrift.
Einschließlich Gebrauchsüberlassung und Rückbau
Menge: 175,000 m

**01.01.0013 Bautreppe, einläufig**
Treppenaufgänge als Bautreppen, Befestigung an bauseits
vorhandene Stahlbetondecke,
lichte Breite mindestens 1,50 m, Höhe ca 3,50 m,
Deckenkanten sowie Deckenober und -untersicht
dürfen nicht beschädigt werden ( Sichtbeton )
einschl. Gebrauchsüberlassung über die gesamte Bauzeit.
Menge: 2,000 St

*Hinweis: Hinweis Bauzaun*
Hinweis Bauzaun

Grundsätzlich wird der Bauzaun, die Baugrubenumschließung, durch den AN " Erdarbeiten / Baugrube" geliefert.

Im Zuge der Baumaßnahme kann es erforderlich sein zusätzliche Bereich zu sichern.
Die Leistung ist in der Folgeposition erfasst.

**01.01.0014 Bauzaun nach Wahl AN**
Bauzaun,
Drahtgitter- / Rundrohrelemente, Stützenfüße aus Beton,
auf unbefestigtem Untergrund aufstellen,
für die Dauer der gesamten Bauzeit vorhalten und beseitigen.
Ausführung als Absperrung nach Wahl des AN.
Zaunoberkante über Boden 2,10 m.
Zwei Elemente mit Kettensicherung und Schloß als Toröffnung ausgebildet.
Der AN ist zuständig für die Standsicherheit des Bauzaunes über die gesamte Bauzeit.
Die Bauzaunelemente sind mit verschraubaren Verbindungsschellen zu sichern.
Menge: 20,000 m

**01.01.0015 Bauzaun vorhalten**
vorbeschriebenen Bauzaun vorhalten, einschl. Toranlagen und Türen

Abrechnung nach Meter x Wochen
Menge: 400,000 mWo

**01.01.0016 Bauzaun umsetzen**
Bauzaun umsetzten,
nur nach besonderer Anordnung des AG
Menge: 20,000 m

**01.01.0017 Hochbaukran**
*** Pauschalposition
Baukran, stationär, anliefern, aufbauen, Sachverständigenabnahme, vorhalten, nach Beendigung der Arbeiten wieder abbauen und abtransportieren.
Abbau erst nach freigabe durch die AG Bauleitung.
Nutzung durch den AG
und Fremdfirmen.
Ausladung: mind. ca. 42 m
Hakenhöhe: mind. 10 m nach Gebäudehöhe und angrenzenden Gebäuden
Nach Wahl AN
Grundvorhaltezeit: 8 Wochen
Menge: 1,000 Psch

**01.01.0018 Vorhalten Baukran**
Baukran wie zuvor beschrieben über die Grundvorhaltezeit hinaus vorhalten, auch für Fremdgewerke.
Menge: 40,000 StWo

*Hinweis: Hinweis Baustrom/Bauwasser*
Hinweis Baustrom/Bauwasser

Gegebenenfalls wird die Baustelleneinrichtung für Baustrom und Bauwasser bereits durch den AN " Erdarbeiten / Baugrube" geliefert.

Folgende Positionen gelten falls diese Einrichtung noch nicht erfolgt ist.

**01.01.0019 Baustromanschluss als Hauptverteiler**
*** Pauschalposition
Baustromanschluss als Hauptverteiler
mit EVU-Verrechnungszähler und Wandleranschluß, abschließbar,
ausreichend dimensioniert für die Versorgung des
gesamten Baustellenbetriebes,
auch als Anschluss für Fremdfirmen nutzbar,
einrichten, für die Dauer der Bauzeit über den Rohbau
hinaus für Fremdfirmen vorhalten,
regelmäßig warten und nach Fertigstellung des Bauwerkes beseitigen.
Der AN hat die behördlichen Anträge für die Einrichtung und Beseitigung der Anlage ohne Mitwirkung des AG zu stellen.
Baukostenzuschüsse, Gebühren und Nebenkosten sind im
Pauschalpreis einzurechnen.
Verbrauchskosten trägt der AN für die von ihm selbst
verbrauchte Energie.
Auf Anordnung der Bauleitung ist der Anschluss ins Gebäude
zu verlegen .
Menge: 1,000 Psch

**01.01.0020 Gebrauchsüberlassung St x Wochen**
Gebrauchsüberlassung der vorbeschriebenen Position
über die Grundeinsatzzeit hinaus,
Abrechnung nach Stück x Wochen.
Menge: 52,000 StWo

**01.01.0021 Baustromunterverteiler**
Baustromunterverteiler, abschließbar,
auch als Anschluss für Fremdfirmen nutzbar,
einrichten, für die gesamte Bauzeit vorhalten
und nach Fertigstellung des Bauwerkes abbauen,
regelmäßig warten und beseitigen.
Verbrauchskosten sind mit den Fremdfirmen direkt abzurechnen.
Menge: 1,000 St

**01.01.0022 Gebrauchsüberlassung St x Wochen**
Gebrauchsüberlassung der vorbeschriebenen Position
über die Grundeinsatzzeit hinaus,
Abrechnung nach Stück x Wochen.
Menge: 52,000 StWo

**01.01.0023 Bauwasseranschluss**
*** Pauschalposition
Bauwasseranschluß mit Messvorrichtung für den gesamten Verbrauch, ausreichend dimensioniert für die Versorgung des gesamten Baustellenbetriebes, auch als Anschluss für
Fremdfirmen nutzbar, einrichten, vorhalten und nach
Fertigstellung des Bauwerkes abbauen.
Die erforderlichen Rohrleitungen mit Nebenarbeiten sind mit einzukalkulieren.
Der AN hat hat die behördlichen Anträge für die Einrichtung und Beseitigung der Anlage ohne Mitwirkung des AG zu stellen. Gebühren und Nebenkosten sind im Pauschalpreis einzurechnen.
Verbrauchskosten sind mit den Fremdfirmen direkt abzurechnen.
Bei Frostgefahr ist der Anschluss gegen Frost zu schützen.
Menge: 1,000 Psch

**01.01.0024 Gebrauchsüberlassung St x Wochen**
Gebrauchsüberlassung der vorbeschriebenen Position
über die Grundeinsatzzeit hinaus,
Abrechnung nach Stück x Wochen.
Menge: 52,000 StWo

**01.01.0025 Wasserhaltung - Tauchpumpe**
Wasserhaltung mit elektrischer Tauchpumpe
ausreichend dimensioniert für das Abpumpen von
Schichtenwasser und Sammelwasser nach Regenfällen
während des gesamten Baustellenbetriebes.
einrichten, vorhalten und nach Fertigstellung des Rohbaues
wieder abbauen.
Die erforderlichen Rohrleitungen/ Schlauchleitungen mit Nebenarbeiten sind mit einzukalkulieren.

Ausührung nur in Abstimmung mit Bauleitung AG
Menge: 2,000 St

**01.01.0026 Gebrauchsüberlassung St x Wochen**
Gebrauchsüberlassung der vorbeschriebenen Position
über die Grundeinsatzzeit hinaus,
Abrechnung nach Stück x Wochen.
Menge: 24,000 StWo

**01.01.0027 Container Baumüll sortiert**
Container für Baumüll für Fremdgewerke bei Beginn der Ausbauarbeiten und nach gesonderter Aufforderung durch die BL  bereitstellen, vorhalten und nach Füllung abtransportieren.
Grösse : 7 m3
Menge: 1,000 St

**01.01.0028 Container Baumüll gemischt**
Container für Baumüll für Fremdgewerke bei Beginn der Ausbauarbeiten und nach gesonderter Aufforderung durch die BL  bereitstellen, vorhalten und nach Füllung abtransportieren.
Grösse : 7 m3
Menge: 1,000 St

**01.01.0029 Baubeleuchtung**
*** Pauschalposition
über alle Baukörper und Geschosse
in genügender Anzahl ausreichend dimensioniert.
Einrichten, vorhalten, regelmäßig warten und nach Fertigstellung des Bauwerkes bzw. Aufforderung des AG abbauen.
Die erforderlichen Zuleitungen mit Nebenarbeiten sind mit einzukalkulieren.
Der AN hat hat die Anzahl und Örtlichkeiten mit dem Sige-Koordinator abzustimmen.
Gebühren und Nebenkosten sind im Pauschalpreis einzurechnen.
Vorhaltedauer für gesammte Bauzeit
Menge: 1,000 Psch

**01.01.0030 Vorhalten BE einschl. Bauschuttbeseitigung**
*** Pauschalposition
Baustelleneinrichtung für die Dauer der vertraglichen Ausführungsfrist vorhalten für Leistungen des AN.
Mit in die Vorhaltung einzurechnen ist die Beseitigung des bei den Rohbauarbeiten anfallenden Bauschutts bzw. Baustellenabfalls.
Menge: 1,000 Psch

**01.01.0031 Räumen der Baustelleneinrichtung**
*** Pauschalposition
Räumen der Baustelle von der Baustelleneinrichtung
des AN nach Durchführung seiner Leistungen.
Lager- und Arbeitsplätze sind zu beseitigen.
Eventuelle Baustrassen sind erst nach Baufertigstellung zu räumen.
Einbauten der Baustelleneinrichtungen (z.B. Fundamente) sind zu beseitigen.
Menge: 1,000 Psch

#### Bereich 01.02 Stundenlohnarbeiten

*Hinweis: Stundenlohnarbeiten*
Taglohnstunden für Arbeiten, die nicht im LV enthalten sind, sich aber während der Ausführung ergeben bzw. zur vertragsgemässen Fertigstel-lung des Auftrages erforderlich werden.
Diese Arbeiten sind nur nach Aufforderung der BL zu leisten und täglich durch die Bauleitung zu rapportieren.
Der AN erklärt gleichzeitig, dass die Verrechnungssätze für Stundenlohn-arbeiten, unter Beachtung der preisrechtlichen Vorschriften ermittelt wur-den und unabhängig von der Anzahl der abgerechneten Stunden gelten.
In den Stundenverrechnungssätzen sind ausser Lohn- und Gehaltskosten und Gemeinkostenanteile, der Gewinn, die Lohn- und Gehaltsnebenkosten,  die Sozialkassenbeiträge,die vermögens-wirksamen Leistungen, Fahrtkosten, An- und Abfahrten sowie Zuschläge jeder Art enthalten.
Stundenlohnzettel müssen eindeutig erkennen lassen:
- Vor- und Zunamen,
- Beruf,
- Lohngruppe lt. Tarif
- Arbeitsleistung nach Zeit, Ort und Dauer
- Verbrauch von Baustoffen,
- Benutzung von Maschinen mit genauer Leistungsangabe nach Zeit,Ort und Dauer.

**01.02.0001 Polier / Schachtmeister**
Für evtl. erforderliche Arbeiten die nicht in der Leistungsbeschreibung erfasst sind und nur auf ausdrückliche Anweisung und gegen Nachweis zur Ausführung kommen, werden verrechnet für:
Polier / Schachtmeister
Menge: 20,000 h

**01.02.0002 Baufacharbeiter**
Für evtl. erforderliche Arbeiten die nicht in der Leistungsbeschreibung erfasst sind und nur auf ausdrückliche Anweisung und gegen Nachweis zur Ausführung kommen, werden verrechnet für:
Baufacharbeiter
Menge: 30,000 h

**01.02.0003 Bauwerker**
Für evtl. erforderliche Arbeiten die nicht in der Leistungsbeschreibung erfasst sind und nur auf ausdrückliche Anweisung und gegen Nachweis zur Ausführung kommen, werden verrechnet für:
Bauwerker
Menge: 30,000 h

**01.02.0004 Helfer**
Für evtl. erforderliche Arbeiten die nicht in der Leistungsbeschreibung erfasst sind und nur auf ausdrückliche Anweisung und gegen Nachweis zur Ausführung kommen, werden verrechnet für:
Helfer
Menge: 30,000 h

**01.02.0005 Baumaschinenführer**
Für evtl. erforderliche Arbeiten die nicht in der Leistungsbeschreibung erfasst sind und nur auf ausdrückliche Anweisung und gegen Nachweis zur Ausführung kommen, werden verrechnet für:
Baumaschinenführer
Menge: 15,000 h

#### Bereich 01.03 Verrechnungssätze für Geräte

**01.03.0001 Kompressor**
Kompressor, schallgedämmt, mit 1 Schlauch und Hammer
Menge: 1,000 h

**01.03.0002 Abbruch- und Bohrhammer elektr.**
Menge: 1,000 h

**01.03.0003 Flächenrüttler**
Flächenrüttler AT 2000
Menge: 1,000 h

**01.03.0004 Vibrationsstampfer**
Menge: 1,000 h

**01.03.0005 Kreissäge**
Menge: 1,000 h

**01.03.0006 Handkreissäge**
Menge: 1,000 h

**01.03.0007 Steinsäge**
Menge: 1,000 h

**01.03.0008 Betonmischer**
Lescha - Mischer 100 - 180 Ltr.
Menge: 1,000 h

**01.03.0009 Flex - Schneidgerät**
Menge: 1,000 h

**01.03.0010 E - Schweißgerät**
Menge: 1,000 h

**01.03.0011 A - Schweißgerät**
Menge: 1,000 h

**01.03.0012 Unterwasserpumpe**
Unterwasserpumpe 30 l / sec.
Menge: 1,000 h

**01.03.0013 VW-Bus/ Transporter**
Menge: 10,000 h

**01.03.0014 LKW bis 7,5 t mit Fahrer**
LKW-Stunden für LKW bis 7,5 t mit Fahrer
Menge: 8,000 h

**01.03.0015 LKW über 7,5 t mit Fahrer**
LKW-Stunden für LKW über 7,5 t mit Fahrer
Menge: 8,000 h

**01.03.0016 Radlader 1 - 2 m³ mit Fahrer**
Radlader-Stunden 1 - 2 m³ mit Fahrer
Menge: 1,000 h

**01.03.0017 Hydraulikbagger mit Bedienung**
Hydraulikbaggerstunden, mit Bedienung
Menge: 1,000 h

**01.03.0018 Mobilbagger (Radbagger) bis 7,5 to, mit Bedienung**
Mobilbaggerstunden bis 7,5 to Einsatzgewicht, mit Bedienung
Menge: 5,000 h

**01.03.0019 Minibagger bis 1 to, mit Bedienung**
Minibaggerstunden bis 1 to Einsatzgewicht, mit Bedienung
Menge: 1,000 h

**01.03.0020 Minibagger bis 4,5 to, mit Bedienung**
Minibaggerstunden bis 4,5 to Einsatzgewicht, mit Bedienung
Menge: 10,000 h

#### Bereich 01.04 Verrechnungssätze für Stoffe

**01.04.0001 Beton C8/10 X0**
Menge: 1,000 m3

**01.04.0002 Beton C16/20 X0**
Menge: 1,000 m3

**01.04.0003 Beton C20/25 X0**
Menge: 1,000 m3

**01.04.0004 Beton C25/30 XC 3**
Menge: 1,000 m3

**01.04.0005 Stabstahl BST 500 S**
Stabstahl BST 500 S, geschnitten und gebogen
Menge: 1,000 kg

**01.04.0006 Stahlmatten BST 500 M**
Stahlmatten BST 500 M, bearbeitet
Menge: 1,000 kg

**01.04.0007 PZ 350 F - 50kg**
Portlandzement PZ 350 F 50 kg
Menge: 1,000 Sack

**01.04.0008 PM - Binder 40 kg**
Menge: 1,000 Sack

**01.04.0009 Mauermörtel MG II, z.B. Hasit 950**
Mauermörtel MG II, z.B. Hasit 950, in Säcken
Menge: 1,000 St

**01.04.0010 Putzmörtel, z.B. Hasit 150, in Säcken**
Menge: 1,000 St

**01.04.0011 Vergußmörtel Pagel V1/50 in 25 kg Säcken**
Menge: 1,000 St

**01.04.0012 Estrich 0 - 4 mm**
Menge: 1,000 m3

**01.04.0013 Natursand gewaschen 0 - 3**
Menge: 1,000 m3

**01.04.0014 Grubensand ungewaschen**
Menge: 1,000 m3

**01.04.0015 Frostschutzkies**
Menge: 1,000 m3

**01.04.0016 Rollkies**
Menge: 1,000 m3

**01.04.0017 Drainkies 16/32**
Menge: 1,000 m3

**01.04.0018 Kippgebühr Aushub**
Menge: 1,000 m3

**01.04.0019 Bitumenpappe 333 gr.**
Menge: 1,000 m2

**01.04.0020 Bitumenpappe 500 gr.**
Menge: 1,000 m2

**01.04.0021 PVC - Folie 0,2 mm**
Menge: 1,000 m2

**01.04.0022 Gitex - Gewebe**
Menge: 1,000 m2

**01.04.0023 Rippenstreckmetall 0,3 mm**
Menge: 1,000 m2

**01.04.0024 Schalbretter 24 mm rauh**
Menge: 1,000 m2

**01.04.0025 Schalung vorhalten**
Menge: 1,000 m2

**01.04.0026 Kantholz neu**
Menge: 1,000 m3

**01.04.0027 Rundholz neu**
Menge: 1,000 m3

**01.04.0028 Schaltafeln glatt**
Menge: 1,000 m2

**01.04.0029 Betoplan 4 mm**
Menge: 1,000 m2

**01.04.0030 Nägel Drahtstifte**
Menge: 10,000 kg

**01.04.0031 Kleineisenteile, feuerverzinkt**
für Ankerplatten und dergleichen,
liefern und einbauen.
Menge: 200,000 kg

**01.04.0032 Kleineisenteile, Edelstahl V4a**
*** Bedarfsposition ohne GB
für Ankerplatten und dergleichen.
liefern und einbauen.
Menge: 200,000 kg

### Titel 02 Hinweise Betonarbeiten

*Hinweis: ZTV Beton / Stahlbeton*
Zusätzliche Technische Vertragsbedingungen Betonarbeiten

1 Grundlagen
Für die Leistungen dieses Gewerks gelten die VOB Teil C, insbesondere ATV DIN 18331 Betonarbeiten, und die Allgemein Anerkannten Regeln der Technik.
Ergänzend hierzu gelten die Regelwerke der nachstehend genannten Herausgeber in der zum Zeitpunkt der Ausführung gültigen Fassung als Grundlage von Kalkulation und Arbeitsausführung:
AGI: Arbeitsgemeinschaft Industriebau e. V.
BFS: Bundesausschuss Farbe und Sachwertschutz e. V.
Bgib: Bundesgütegemeinschaft Instandsetzung von Betonbauwerken e. V.
Bund Güteschutz Beton- und Stahlbetonfertigteile e. V.
Bundesverband Farbe Gestaltung Bautenschutz
Bundesverband Leichtbeton e. V.
Bundesverband Porenbetonindustrie e. V.
BVSF: Bundesverband Spannbeton-Fertigteildecken e. V.
DAfStb: Deutscher Ausschuss für Stahlbeton e. V.
DBV: Deutscher Beton- und Bautechnik-Verein e. V.
Deutsche Bauchemie e. V.
DGfdB: Deutsche Gesellschaft für das Badewesen e. V.
DGUV: Deutsche Gesetzliche Unfallversicherung e. V.
DIN: Deutsches Institut für Normung e. V.
FDB: Fachvereinigung Deutscher Betonfertigteilbau e. V.
InformationsZentrum Beton GmbH
IVD: Industrieverband Dichtstoffe e. V.
RAL: Deutsches Institut für Gütesicherung und Kennzeichnung e. V.
VDI: Verein Deutscher Ingenieure e. V.
VDPM: Verband für Dämmsysteme, Putz und Mörtel e. V.
VDZ: Verein Deutscher Zementwerke e. V.
WTA: Wissenschaftlich-Technische Arbeitsgemeinschaft für Bauwerkserhaltung und Denkmalpflege e. V.
ZDB: Zentralverband des Deutschen Baugewerbes e. V.

Normen und Regelwerke
DIN 1045-100
Bemessung und Konstruktion von Stahlbeton- und Spannbetontragwerken - Teil 100: Ziegeldecken
DIN 4102
Normenreihe: Brandverhalten von Baustoffen und Bauteilen
DIN 4109
Schallschutz im Hochbau, Anforderungen und Nachweise
DIN 4109-1
Norm-Entwurf: Schallschutz im Hochbau - Teil 1: Anforderungen an die Schalldämmung
DIN 4109-11
Norm-Entwurf: Schallschutz im Hochbau - Teil 11: Nachweis des Schallschutzes - Güte- und Eignungsprüfung
DIN 4123
Ausschachtungen, Gründungen und Unterfangungen im Bereich bestehender Gebäude
DIN 4235
Normenreihe Teil 1 bis Teil 5: Verdichten von Beton durch Rütteln
DIN 7865-1
Elastomer-Fugenbänder zur Abdichtung von Fugen in Beton - Teil 1: Formen und Maße
DIN 7865-2
Elastomer-Fugenbänder zur Abdichtung in Beton - Teil 2: Werkstoff-Anforderungen undïAA¿ Prüfung
DIN 18197
Abdichten von Fugen in Beton mit Fugenbändern
DIN 18217
Betonflächen und Schalungshaut
DIN 18218
Frischbetondruck auf lotrechte Schalungen
DIN 18540
Abdichten von Außenwandfugen im Hochbau mit Fugendichtstoffen
DIN 18541-1
Fugenbänder aus thermoplastischen Kunststoffen zur Abdichtung von Fugen in Ortbeton; Begriffe, Formen, Maße
DIN 18541-2
Fugenbänder aus thermoplastischen Kunststoffen zur Abdichtung von Fugen in Ortbeton; Anforderungen, Prüfung, Überwachung
DIN EN 822
Wärmedämmstoffe für das Bauwesen - Bestimmung der Länge und Breite
DIN EN 823
Wärmedämmstoffe für das Bauwesen - Bestimmung der Dicke
DIN EN 824
Wärmedämmstoffe für das Bauwesen - Bestimmung der Rechtwinkligkeit
DIN EN 826
Wärmedämmstoffe für das Bauwesen - Bestimmung des Verhaltens bei Druckbeanspruchung
DIN EN 1051-2
Glas im Bauwesen - Glassteine und Betongläser - Teil 2: Konformitätsbewertung/Produktnorm
DIN EN 1168
Betonfertigteile - Hohlplatten
DIN EN 1602
Wärmedämmstoffe für das Bauwesen - Bestimmung der Rohdichte
DIN EN 1607
Wärmedämmstoffe für das Bauwesen - Bestimmung der Zugfestigkeit senkrecht zur Plattenebene
DIN EN 1991-1-1
Eurocode 1: Einwirkungen auf Tragwerke - Teil 1-1: Allgemeine Einwirkungen - Wichten, Eigengewicht und Nutzlasten im Hochbau
DIN EN 1991-1-1/NA
Nationaler Anhang - Eurocode 1: Teil 1-1
DIN EN 1991-1-2
Eurocode 1: Einwirkungen auf Tragwerke - Teil 1-2: Brandeinwirkungen auf Tragwerke
DIN EN 1991-1-2/NA
Nationaler Anhang - Eurocode 1: Teil 1-2
DIN EN 1991-1-3
Eurocode 1: Einwirkungen auf Tragwerke - Teil 1-3: Schneelasten
DIN EN 1991-1-3/NA
Nationaler Anhang - Eurocode 1: Teil 1-3
DIN EN 1991-1-4
Eurocode 1: Einwirkungen auf Tragwerke - Teil 1-4: Windlasten
DIN EN 1991-1-4/NA
Nationaler Anhang - Eurocode 1: Teil 1-4
DIN EN 1991-1-6
Eurocode 1: Einwirkungen auf Tragwerke - Teil 1-6: Einwirkungen während der Bauausführung
DIN EN 1991-1-6/NA
Nationaler Anhang - Eurocode 1: Teil 1-6
DIN EN 1991-1-7
Eurocode 1: Einwirkungen auf Tragwerke - Teil 1-7: nliAußergewöhnliche Einwirkungen
DIN EN 1991-1-7/NA
Nationaler Anhang - Eurocode 1: Teil 1-7
DIN EN 1991-2
Eurocode 1: Einwirkungen auf Tragwerke - Teil 2: Verkehrslasten auf Brücken
DIN EN 1991-2/NA
Nationaler Anhang - Eurocode 1: Teil 2
DIN EN 1991-3
Eurocode 1: Einwirkungen auf Tragwerke - Teil 3: Einwirkungen infolge von Kranen und Maschinen
DIN EN 1991-3/NA
Nationaler Anhang - Eurocode 1: Teil 3
DIN EN 1992-1-2
Eurocode 2: Bemessung und Konstruktion von Stahlbeton- und Spannbetontragwerken - Teil 1-2: Tragwerksbemessung für den Brandfall
DIN EN 1992-1-2/NA
Nationaler Anhang - Eurocode 2: Teil 1-2
DIN EN 1992-2
Eurocode 2: Betonbrücken - Bemessungs- und Konstruktionsregeln
DIN EN 1992-2/NA
Nationaler Anhang - Eurocode 2: Teil 2
DIN EN 1994-1-1
Eurocode 4: Verbundtragwerke aus Stahl und Beton - Teil 1-1: Allgemeine Bemessungsregeln für den Hochbau
DIN EN 1994-1-1/NA
Nationaler Anhang - Eurocode 4: Teil 1-1
DIN EN 1994-1-2
Eurocode 4: Verbundtragwerke - Teil 1-2: Tragwerksbemessung für den Brandfall
DIN EN 1994-1-2/NA
Nationaler Anhang - Eurocode 4: Teil 1-2
DIN EN 1994-2
Eurocode 4: Verbundtragwerke - Teil 2: Anwendungsregeln für Brücken
DIN EN 1994-2/NA
Nationaler Anhang - Eurocode 4: Teil 2
DIN EN 1998-1
Eurocode 8: Auslegung von Bauwerken gegen Erdbeben - Teil 1: Grundlagen, Erdbebeneinwirkungen und Regeln für Hochbau
DIN EN 1998-1/NA
Nationaler Anhang - Eurocode 8: Teil 1
DIN EN 1998-2
Eurocode 8: Auslegung von Bauwerken gegen Erdbeben - Teil 2: Brücken
DIN EN 1998-2/NA
Nationaler Anhang - Eurocode 8: Teil 2
DIN EN 1998-3
Eurocode 8: Auslegung von Bauwerken gegen Erdbeben - Teil 3: Beurteilung und Ertüchtigung von Gebäuden
DIN EN 1998-5
Eurocode 8: Auslegung von Bauwerken gegen Erdbeben - Teil 5: Gründungen, Stützbauwerke und geotechnische Aspekte
DIN EN 1998-5/NA
Nationaler Anhang - Eurocode 8: Teil 5
DIN EN 1998-6
Eurocode 8: Auslegung von Bauwerken gegen Erdbeben - Teil 6: Türme, Maste und Schornsteine
DIN EN 10088-1
Nichtrostende Stähle - Teil 1: Verzeichnis der nichtrostenden Stähle
DIN EN 12089
Wärmedämmstoffe für das Bauwesen - Bestimmung des Verhaltens bei Biegebeanspruchung
620DIN EN 12620
Gesteinskörnungen für Beton
DIN EN 13162
Wärmedämmstoffe für Gebäude - Produkte aus Mineralwolle (MW)
DIN EN 13163
Wärmedämmstoffe für Gebäude - Produkte aus expandiertem Polystyrol (EPS)
DIN EN 13164
Wärmedämmstoffe für Gebäude - Produkte aus extrudiertem Polystyrolschaum (XPS)
DIN EN 13165
Wärmedämmstoffe für Gebäude - Produkte aus Polyurethan-Hartschaum (PUR)
DIN EN 13166
Wärmedämmstoffe für Gebäude - Produkte aus Phenolharzhartschaum (PF)
DIN EN 13167
Wärmedämmstoffe für Gebäude - Produkte aus Schaumglas (CG)
DIN EN 13168
Wärmedämmstoffe für Gebäude - Produkte aus Holzwolle (WW)
DIN EN 13169
Wärmedämmstoffe für Gebäude - Produkte aus Blähperlit (EPB)
DIN EN 13171
Wärmedämmstoffe für Gebäude - Produkte aus Holzfasern (WF)
DIN EN 13670
Ausführung von Tragwerken aus Beton
DIN EN 13747
Betonfertigteile - Deckenplatten mit Ortbetonergänzung
DIN EN 14199
Ausführung von besonderen geotechnischen Arbeiten (Spezialtiefbau) - Mikropfähle
DIN EN 14844
Betonfertigteile - Hohlkastenelemente
DIN EN 15037-1
Betonfertigteile - Balkendecken mit Zwischenbauteilen - Teil 1: Balken
DIN EN 15037-2
Betonfertigteile - Balkendecken mit Zwischenbauteilen - Teil 2: Zwischenbauteile aus Beton
DIN EN 15037-3
Betonfertigteile - Balkendecken mit Zwischenbauteilen - Teil 3: Keramische Zwischenbauteile
DIN EN 15037-4
Betonfertigteile - Balkendecken mit Zwischenbauteilen - Teil 4: Zwischenbauteile aus Polystyrolhartschaum
DIN EN 15191
Betonfertigteile - Klassifizierung der Leistungseigenschaften von Glasfaserbeton
DIN EN 15258
Betonfertigteile - Stützwandelemente
DIN EN 15564
Betonfertigteile - Kunstharzbeton - Anforderungen und Prüfverfahren
DAfStb-Richtlinien
Herausgeber: Deutscher Ausschuss für Stahlbeton (DAfStb)
DBV-Merkblätter
Herausgeber: Deutscher Beton- und Bautechnik-Verein e. V.
IVD-Merkblätter
Herausgeber: Industrieverband Dichtstoffe e. V. (IVD)
MB 866
Merkblatt 866: Nichtrostender Betonstahl
Herausgeber: Informationsstelle Edelstahl Rostfrei
Porenbetonberichte
er:Herausgeber: Bundesverband Porenbeton
Zement-Merkblätter
Herausgeber: Verein Deutscher Zementwerke e. V.

2 Vorbereitung und Planung
Innerhalb von 10 Tagen nach Auftragserhalt, in jedem Fall jedoch rechtzeitig vor Materialdisposition und Ausführungsbeginn, wird der AN dem AG unaufgefordert den Teil seiner späteren Dokumentation übergeben, aus dem alle bauaufsichtlichen Zulassungen, Prüfungszeugnisse, Einbaubedingungen und technischen Eigenschaften der vom AN zum Einbau vorgesehenen Produkte ersichtlich sind.
Der AN hat den AG auf die für die angebotenen Leistungen erforderlichen bauseitigen Vorleistungen rechtzeitig vor Ausführungsbeginn der an ihn beauftragten Leistungen hinzuweisen.
Rechtzeitig vor Beginn der Ausführung seiner Arbeiten hat der AN eigenverantwortlich vorgegebene Maße und benannte Höhen auf Übereinstimmung mit am Bau vorhandenen Meterrissen und erforderlichenfalls die Maßgenauigkeit von Planum oder Sauberkeitsschicht des Planums durch Nivellement festzustellen. Bei Überschreitung der Toleranzgrenzen, insbesondere von Winkeltoleranzen, ist der Auftraggeber unverzüglich zu verständigen.
Soweit Toleranzen aus Vorleistungen vom AN beseitigt werden, erstellt der AN vor Beseitigung oder Ausgleich der Toleranzen ein Aufmaß über diese Leistungen. Nach Leistungserbringung ist die Abrechnung des Aufwands zur Toleranzbeseitigung nicht mehr nachvollziehbar. Daher wird der AN das diesbezügliche Aufmaß vom AG rechtzeitig vor Arbeitsausführung als Grundlage seines Vergütungsanspruchs prüfen lassen.
Der AN plant eigenverantwortlich seinen baustelleninternen Arbeitsablauf. Hieraus folgernd sind alle eventuellen bauablaufbedingten Aufwendungen für Hebezeuge, Mobilkraneinsätze, Bauzwischenzustände, Provisorien, Unterstützungen, Tragrüstungen (mit Ausnahme von Traggerüsten der Klasse B nach DIN EN 12812), Lehren etc. integraler Leistungsbestandteil des AN und werden nicht gesondert vergütet, soweit nicht in Leistungspositionen ausdrücklich abweichend beschrieben.
Im Rahmen seiner Werkstatt- und Montageplanung hat der AN alle Abmessungen, Betongüten, Expositionsklassen, Bewehrungsstahlgüten, Betonoberflächen der einzelnen Bauteile usw. den beigefügten Unterlagen, insbesondere der Tragwerkswerksplanung, den Zeichnungen, den Gutachten, Konzepten und Sonderfachplanungen, zu entnehmen und auf Plausibilität zu prüfen bzw. auf deren Grundlage zu ermitteln.
Alle in den statischen Unterlagen enthaltenen Maßangaben sind Mindestabmessungen bzw. Mindestqualitäten.
Soweit die Baugrube AG-seitig erstellt wird, hat der AN unverzüglich, jedoch spätestens vor Ausführungsbeginn, eine eventuell vorhandene Baugrubenumschließung und Bohrpfahlgründung auf Widersprüche zu vorliegenden Ausführungsgrundlagen zu überprüfen und bei unzulässigen Toleranzen Bedenken beim AG anzumelden.
Für Bauteile mit Sichtbetonoberflächen ist immer ein Schalversatzplan mit der Darstellung aller vorgesehenen Strukturen, Stöße, Einbauten, Durchdringungen, Fugen und sonstigen Details zur Genehmigung rechtzeitig vor Ausführung zur Prüfung beim AG einzureichen.
Der AN arbeitet alle Leerrohre und Unterputzdosen in seine Werkstatt- und Montageplanung ein. Dem AN obliegt die rechtzeitige Anforderung und Koordination des Elektrogewerks für Einbauten in Sichtbetonbauteile in Bezug auf seine Arbeitsausführung.
mmtKommt WU-Beton zur Ausführung, konzipiert der AN die WU-Ausführung eigenverantwortlich in Bezug auf Materialien, Profile, Bemessungen und Anordnung. Die WU-Konzeption umfasst neben Einbauplänen vollständige Material-, Profil- und Lieferlisten mit Mengen- und Herstellerangaben und Artikelnummern. Die WU-Konzeption ist vom AN rechtzeitig vor Materialbestellung zur Kenntnisnahme an den AG zu übergeben. Dem AN obliegt die Koordination von Planern und Firmen von Fremdgewerken wie z. B. Blitzschutz, Sanitär etc. in Bezug auf die WU-Eignung zum Einbau in die vom AN vorgesehenen Konstruktionen.

3 Ausführung und Konstruktion
3.1 Ausführung
3.1.1 Allgemeine Hinweise
Bei Einsatz von Beton mit mindestens der Festigkeitsklasse C30/37 und/oder durch den Einsatz von WU-Beton unterliegt die Baustelle mit Beton der Überwachungsklasse 2. Die Eigenüberwachung ist nach DIN EN 13670/DIN 1045-3 Anhang B, die erforderliche Überwachung durch eine anerkannte Überwachungsstelle nach DIN 1045-3 Anhang C durchzuführen. Sämtliche erforderlichen Überwachungsmaßnahmen sind als Leistungsbestandteil des AN von diesem zu dokumentieren und dem AG zur Vorlage beim Prüfstatiker zu übergeben.
Der AN sorgt durch Auflegen von Schutzfolien bzw. Gleitlagern aus doppellagiger PE-Folie dafür, dass während des Betonierens kein Beton oder Anmachwasser in die Hohlkammern von Mauerwerkssteinen gelangen.
Der AN ist verpflichtet, die erforderlichen Maßnahmen zum Schutz vor Winterschäden zu treffen.
Auf frisch betonierten Decken dürfen keine Arbeiten ausgeführt werden. Dies gilt insbesondere für das Lagern von Material und das Aufstellen von Gerüsten. Bei niedrigen Temperaturen verlängern sich die Belastungsfristen entsprechend.
3.1.2 Untergrund, Vorleistungen
Soweit Grundleitungen Fundamente queren, stellt der AN durch Einbau entsprechender Hülsrohre sicher, dass die laut Statik und Baugrundgutachten zu erwartenden Setzungen von den vorhandenen Grundleitungen aufgenommen werden können.
Der AN prüft rechtzeitig vor Ausführungsbeginn der Sauberkeitsschicht, ob ein bauseitig vorhandenes Planum ausreichend maßhaltig ist.
Beim Einziehen von Stahlbetondecken in vorhandene Bausubstanz sind die statischen Berechnungen für die Auflager - sofern nicht Bestandteil der Ausführungsunterlagen - anzufordern. Die technologischen Vorgänge, Größe und Tiefe der Aussparungen im Bereich der Auflager sowie die Maßnahmen für den kraftschlüssigen Verbund sind mit Tragwerksplaner und Bauleitung abzustimmen. Einfüllöffnungen für die Auflager sind nach oben abzuschrägen.
Vor der Durchführung von Unterfangungen ist die Bauleitung rechtzeitig zu verständigen. Bei Unterfangungen bestehender Fundamente ist der Beton über höherliegende Einfüllöffnungen einzubringen und intensiv zu verdichten. Nach 30-45 Minuten ist zwecks Schließung einer eventuellen Setzung ohne nochmalige Verdichtung fließfähiger Beton nachzufüllen oder Quellmörtel zu verwenden. Vertikale Trennfugen sind anzuordnen.
3.1.3 Konstruktive Ausführung/Änderung des AN zu Fertigteilen
Es ist eine verformungsarme und setzungsunempfindliche Konstruktion zu erstellen. Eine ggf. erforderliche reiRissbreitenbeschränkung ist entsprechend den Vorgaben der Tragwerksplanung vorzusehen.
Die Verwendung von Fertig- oder Halbfertigteilen ist dem AN freigestellt, soweit nicht anders beschrieben. Verwendet der AN Fertig- oder Halbfertigteile, sind vom AN im Rahmen seiner Werkstatt- und Montageplanung die erforderlichen statischen Nachweise bzw. Umrechnungen zu eigenen Lasten zu erbringen. Bei Erfordernis ist die Tragwerksplanung rechtzeitig zur Prüfung einzureichen. Die Prüfgebühren für vom AN veranlasste Änderungen an der Statik trägt der AN. Ebenso vergütet der AG dem AN lediglich die Stahlmassen für die AG-seitig vorgesehene Ortbetonausführung; änderungsbedingte Mehrmengen von Baustahl oder höhere Preise für Stahl in (Halb-)Fertigteilen werden vom AG bei AN-veranlassten Änderungen nicht vergütet.
3.1.4 Material, Güte
Die Betonrezeptur ist vom AN eigenverantwortlich unter Berücksichtigung der auf den Beton einwirkenden Einflüsse zu entwickeln. Zusatzmittel dürfen nur zur Erfüllung der betontechnologischen Anforderungen eingesetzt werden. Verzögerer werden nur zugelassen, wenn der vom AG geforderte Bauablauf dies zwingend erfordert. Es dürfen bei Betonzusatzmitteln nicht mehrere Zusatzmittel derselben Wirkungsgruppe verwendet werden. Eine Ausnahme bilden hierbei die Fließmittel.
Für Spannbeton dürfen Beton-Zusatzmittel nur dann verwendet werden, wenn dafür die Zulassung im Prüfbescheid ausdrücklich erfolgt ist. Bei Stahlbeton sind chloridhaltige Zusatzmittel nicht zugelassen.
Die Expositionsklassen sind entsprechend den Umweltbelastungen und dem Einbauort der einzelnen Bauteile zu wählen. Die in der Tragwerksplanung genannten Expositionsklassen gelten als Mindestforderung und sind vom AN nochmals anforderungsbezogen zu prüfen. Je nach Einbauort ist ein Beton mit hohem Widerstand gegen Frost- und Taumittel einzusetzen. Dies gilt insbesondere für Bauteile an Verkehrsflächen. Falls erforderlich, ist auch die Betondeckung der Bewehrung entsprechend zu erhöhen.
Alle erdberührten Bauteile sind aus Beton mit hohem Widerstand gegen chemische Angriffe herzustellen.
Stahlverbundkonstruktionen sind mit einem werkseitig aufgebrachten Korrosionsschutz zu liefern. Dieser kann, sofern in den Planunterlagen keine anderen Forderungen beschrieben sind, als Feuerverzinkung mit einer Schichtdicke von mindestens 80 µm oder als Anstrichsystem ausgeführt werden.
Schalungstrenn- und Nachbehandlungsmittel dürfen die Haftung späterer Nutzschichten (z. B. Fliesen, Verbundestrich) nicht negativ beeinflussen.
3.1.5 Betonoberflächen/Sichtbetonklasse
Alle offenkundig oberflächenfertig sichtbar verbleibenden Betonoberflächen (d. h. Flächen ohne Beschichtungen, Dämmungen, Verkleidungen etc. wie beispielsweise Tiefgarageneinfahrten, Kellerwände im Wohnungsbau etc.) werden als Sichtbetonflächen ausgeführt. Für die Sichtbetonoberflächen ist das DBV-Merkblatt "Sichtbeton - Planung, Ausschreibung, Vertragsgestaltung, Ausführung und Abnahme" zu beachten.
Alle sichtbar bleibenden Betonoberflächen werden mindestens in Sichtbeton SB2 gemäß DBV-Merkblatt ausgeführt, soweit keine anderen Angaben zur Oberfläche gemacht sind. Alle Sichtbetonflächen werden wenn nicht anders beschrieben absolut scharfkantig, ohne Einlegen von Rund- oder Dreiecksleisten an Innen- und Außenecken, hergestellt.
Sichtbar bleibende Einbauteile für Bauzustände oder eugHebezeuge dürfen nur nach ausdrücklicher Genehmigung des AG in Sichtflächen eingebaut werden. In sichtbar verbleibenden Fassadenflächen werden keine Einbauteile für Bauzustände zugelassen.
Vor Ausführung der Leistungen ist vom AN beim AG die Zustimmung zu Nachbesserungen an Sichtbetonoberflächen einzuholen. In Sichtflächen werden nur Maßnahmen akzeptiert, die eine Qualität wie diejenige der benachbarten, vertragsgemäßen Sichtbetonoberflächen in Struktur, Farbe, Toleranz und Konstruktion gewährleisten.
Bei Sichtbeton dürfen keine wachshaltigen Entschalungsmittel verwendet werden. Es sind nur Zuschlagstoffe und Zemente eines Lieferers von gleicher Farbe zu verwenden; dabei sind Arbeitsfugen zu vermeiden. Der Schutz vor Austrocknung und Fremdwasser des Sichtbetons soll durch nicht direkt anliegende Kunststofffolien erfolgen. Eine Nassbehandlung ist zu vermeiden. Wird saugende Schalung verwendet, so ist sie mit Zementleim vorzubehandeln und vor dem Einbau trocken abzubürsten.
Horizontale Schalungsstöße sollen auf einer Höhe liegen; vertikale Stöße sollen gleichen Abstand haben. Beton für Sichtbeton soll unter Beachtung der Sieblinien und mit einem W/Z-Faktor kleiner als 0,55 hergestellt werden. Schütthöhen dürfen 50 cm nicht überschreiten. Auf eine gleichmäßige Schütthöhe und Verdichtung ist unbedingt zu achten.
Die Oberflächen von Bodenplatten und Deckenplatten sind eben abzuziehen und glatt abzureiben. Wenn Bodenbeschichtungen geplant sind, ist die Oberfläche zu glätten bzw. entsprechend der nachfolgenden Bodenbeschichtung herzustellen.
Soweit nicht gesondert beschrieben, sind für alle Oberflächen die Anforderungen der Grenzwerte für Ebenheitsabweichungen nach DIN 18202 zu erfüllen (keine erhöhten Anforderungen, wenn nicht in LV-Position gesondert gefordert).
3.1.6 Schalung
Die Ausführung aller Bauteile - mit Ausnahme von Gründungsbauteilen - erfolgt mit glatter Oberfläche durch Einsatz glatter, nicht saugender Schalung mit regelmäßigen Stößen und Nagelstellen. Betonwarzen und Grate sind abzuschleifen. Alle Kanten sind zu brechen.
Holzschalungen sind gleichbleibend feucht zu halten, damit durch Schwinden keine klaffenden Fugen entstehen und sich die Schalungsbretter nicht werfen. Köcherschalungen sind zu entwässern.
In die Schalung eingelegte Schaumkörper für die Herstellung von Aussparungen sind im Zuge des Ausschalens vollständig zu entfernen. Ein Ausbrennen der Schaumkörper zum Ausschalen ist nicht statthaft.
Für Bauteile gleicher Art muss eine jeweils gleichartige, glatte, neuwertige Systemschalung eingesetzt werden. Plattenstöße sind vertieft auszuführen. Positive Ecken sind scharfkantig auszuführen. Löcher und Hüllrohre für Spanndrähte und Schlösser sind gleichmäßig anzuordnen und nach dem Ausschalen vertieft zu schließen. Bei wasserundurchlässigen Konstruktionen sind dafür geeignete Spannelemente zu verwenden und nach dem Ausschalen unverzüglich abzudichten. Alle Betonwände, Stützen und Decken sind zu entgraten.
Das Aufbringen von Trennmitteln im Sprühverfahren nach Einbringung der Bewehrung bedarf der Zustimmung der Bauleitung; die Verarbeitungsrichtlinien des Herstellers sind vorzulegen.
Der AN duldet während seiner Schalarbeiten Arbeitsunterbrechungen und -behinderungen aus der TGA- ageund Elt-Montage in bauüblichem und mindesterforderlichem Umfang.
3.1.7 Bewehrung
Alle Abnahmen und Freigaben sind in Eigenverantwortung des AN mit dem Prüfingenieur terminlich zu vereinbaren und technisch zu koordinieren. Dem AG ist eine Ausfertigung des vom Prüfingenieur erstellten Abnahmeprotokolls über die Bewehrung zu übergeben.
Zur Abrechnung gelangen nur Stahlmassen gemäß geprüfter Statik bzw. gemäß geprüfter Bewehrungspläne. Der Aufwand für rein konstruktive Bewehrungen (Bügel, Abstandhalter etc.) sowie für Bewehrungen, die ausschließlich Transport- und Bauzuständen dienen, ist vom AN bei der Preisbildung zu berücksichtigen, da er nicht gesondert zur Abrechnung gelangt.
Abstandhalter müssen dem DBV-Merkblatt "Abstandhalter" entsprechen.
Die Bewehrung darf beim Betonieren nicht betreten werden; geeignete Laufstege sind vorzusehen.
Wird beim Einbau der Bewehrung im Bereich von Kreuzungspunkten (z. B. Stützen mit Unterzügen oder Haupt- und Nebenunterzügen) erkannt, dass ein ordnungsgemäßes Einbringen oder Verdichten des Betons nicht möglich ist und keine Vorgaben für Rüttellücken und Betoniergassen in den Ausführungsunterlagen vorhanden sind, ist unverzüglich der Tragwerksplaner zu konsultieren.
3.1.8 Fugen/Anschlüsse/Einbauteile
Arbeits- und Dehnfugen sollen mindestens 0,50 m außerhalb von Eck- und Anschlussbereichen vorgesehen werden. In Bereichen dicht liegender Bewehrung, insbesondere an Kreuzungen von Unterzügen, dürfen keine Arbeitsfugen ausgebildet werden. Das Zement-Merkblatt B 22 "Arbeitsfugen" ist zu beachten. Arbeitsfugen bei Sichtbeton sind, wenn sie nicht vermieden werden können, in Abstimmung mit der Bauleitung anzuordnen.
Die Verankerung von Mauerwerkswänden an Stahlbetonbauteilen soll mittels Ankerschienen und systemzugehöriger Mauerwerksanker erfolgen; der AN legt die Systemschienen in die Schalung ein.
Bei der Bemessung und Ausführung einbetonierter Ankerschienen sind mindestens 50%ige Lastreserven und zusätzliche Befestigungsmöglichkeiten für spätere Nachinstallationen und Erweiterungen analog zu Aussparungen vorzusehen.
Soweit Einbauteile von Fremdgewerken in bewehrte Betonkonstruktionen eingebaut werden, prüft der AN unverzüglich nach deren Einbau, spätestens jedoch rechtzeitig vor der Betonage, ob allerorts ausreichende Bewehrungsabstände zu den Einbauteilen vorhanden sind. Soweit Bewehrungsmindestabstände unterschritten werden, meldet der AN Bedenken gegen die Ausführung an.
3.1.9 Aussparungen, Durchbrüche
Alle AG-seitig angegebenen oder AN-seitig erforderlichen Durchbrüche und Montageöffnungen sind vom AN in seiner Werkstatt- und Montageplanung vorzusehen und baulich umzusetzen. Dabei ist sicherzustellen, dass die Öffnungen so geschlossen werden, dass sie einerseits leicht zu öffnen und zu verschließen sind, andererseits die bauphysikalischen Anforderungen (z. B. Brandschutz, Schallschutz, Gasdichtigkeit) an das durchdrungene Bauteil berücksichtigen.
Öffnungen, Durchbrüche und Aussparungen in Decken sind gegen Niederschlagswasser während der Rohbauarbeiten provisorisch abzudichten.
3.1.10 Wasserundurchlässiger Beton
Bauteile, die mit dem Grundwasser in Berührung kommen, d. terh. unterhalb des Bemessungswasserstandes liegen, sind ggf. als "Weiße Wanne", d. h. als wasserundurchlässige Konstruktion gemäß DAfStb-Richtlinie "Wasserundurchlässige Bauwerke aus Beton" (WU-Richtlinie) herzustellen, soweit vom AG gefordert oder beschrieben.
Für alle Räume und Bauteile der Weißen Wanne gilt, soweit nicht anders beschrieben, die Nutzungsklasse A der WU-Richtlinie mit erhöhten Anforderungen. Die Anforderungen für hochwertig genutzte Räume gemäß DBV-Merkblatt sind zu erfüllen.
3.1.11 Stahlbetonfertigteile
Der Angebotspreis für Stahlbetonfertigteile beinhaltet, soweit nicht in Leistungspositionen abweichend beschrieben, die Herstellung, Lieferung und Montage von Stahlbetonfertigteilen einschließlich Hilfs-, Trag- und Schutzgerüsten (mit Ausnahme von Traggerüsten der Klasse B nach DIN EN 12812), Montagehalterungen sowie gegebenenfalls erforderlichem (Mobil-)Kraneinsatz und das Verschließen von Transportöffnungen. Selbes gilt für jegliche Mehraufwendungen aus Montagezuständen und Bauzwischenzuständen, soweit diese nicht ausschließlich im Zusammenhang mit der Arbeitsausführung Dritter erforderlich sind.
Sofern in den der Ausschreibung beigefügten Unterlagen keine zusätzlichen Angaben enthalten sind, ist die Oberfläche in der nutzungsentsprechenden Oberflächenqualität gemäß DBV-Merkblatt "Sichtbeton" und FDB-Merkblättern einzuplanen.
Der Zulassungsbescheid von Fertigteilen muss auf der Baustelle in Abschrift oder Kopie vorliegen.
Für alle SB3-Flächen ist das Fugen- und Ankerbild rechtzeitig vor Ausführung durch den AN als Schalungsplan vorzulegen und mit der Bauleitung/Architektur abzustimmen.
3.1.12 Faserbeton
Bei Faserbeton ist ausschließlich der Einsatz bauaufsichtlich zugelassener Fasern (auch bei Glasfasern) gestattet. Es dürfen nur alkaliresistente Fasern zugegeben werden.
3.1.13 Betonarbeiten gegen Bestand
Bei Betonage gegen Bestandswände als einseitig verlorene Schalung ist vom AN ein prüffähiger statischer Nachweis der Bestandswand für Betondruck aus den Betonierabschnittshöhen des AN zu führen. Der AN kalkuliert den erhöhten Aufwand für die Betonage in Höhen-Teilabschnitten ein.

4 Aufmaß/Bautoleranzen
Der AN legt die Meterrisse an. Soweit er Stahlbetondecken erstellt, erstellt er ein Messraster < 2,50 × 2,50 m und anhand dessen eine Höhenkartografie. Aus diesem Höhenaufmaß legt der AN anschließend je Deckenebene Meterrisse fest.
Die Meterrisse werden vom AN dauerhaft und unveränderlich mit Schlagdübeln markiert und auf weitere Meterrisse im Abstand von längstens 10,00 m, jedoch mindestens ein Meterriss je Wohn- oder Gewerbeeinheit, übertragen.

*Hinweis: Schalungsarten und Oberflächen*
Es gelten folgende Schalungsarten = S:

S1  =  Schalung nach Wahl des AN

S2  =  nicht beliebige Schalung.
  Die Betonoberfläche muß absatzfrei und möglichst porenlos sein, Schalung aus Schalungsplatten,
  Schalungsstösse und -bindungen gerichtet, nach Angabe des Architekten.

SB1 =  Sichtbeton mit geringer gestalterischer Anforderung,
  Kellerwände, Bereiche mit gewerblicher Nutzung,
  T1, P1, FT1, AF1, E1, SHK1,
  weitgehend geschlossene Zementleim- bzw. Mörteloberfläche,
  im Schalungsstoß ca. 20 mm Breite und ca. 10 mm Tiefe,
  Porigkeit ca. 3000 mm2 pro Prüffläche ( 50 x 50 cm ) ca. 1,2 %, Hell- und Dunkelfärbungen sind zulässig,
  Rost- und Schmutzflächen sind unzulässig,
  Flächenversatz bis zu 10 mm zulässig,
  Bohrlöcher verschlossen.

SB2 =  Sichtbeton mit nomaler gestalterischer Anforderung,
  Treppenhäuser, Stützwände
  T2, P2, P1, FT2, AF2, E1, SHK2,
  geschlossene und weitgehend einheitliche Betonoberfläche,
  im Schalungsstoß ca. 10 mm Breite und ca. 5 mm Tiefe,
  Versatz, Stöße und Höhe, Grate bis 5 mm,
  Porigkeit ca. 2250 mm2 pro Prüffläche ( 50 x 50 cm ) ca. 0,9 %, gleichmäßige Hell- und Dunkelfärbungen sind  zulässig, unterschiedliche Arten und Vorbehandlung der Schalhaut, Ausgangsstoffe,
  verschiedener Art und Herkunft sind unzulässig,
  Rahmenabdruck zugelassen,
  Flächenversatz bis zu 10 mm zulässig,
  Feinmörtelaustritte sind rechtzeitig zu entfernen,
  Trapezleiste o.Ä. empfohlen,
  Bohrlöcher verschlossen,

SB3 =  Sichtbeton mit hohen gestalterischen Anforderungen
  Fassaden T2, P3, P2, FT2, AF3, E2, SHK2
  geschlossene und weitgehend einheitliche Betonoberfläche,
  im Schalungsstoß ca. 10 mm Breite und ca. 5 mm Tiefe,
  Versatz, Stöße und Höhe, Grate bis 5 mm,
  Porigkeit ca. 1500 mm2 pro Prüffläche ( 50 x 50 cm ) ca. 0,6 %,
  gleichmäßige Hell- und Dunkelfärbungen sind zulässig,
  unterschiedliche Arten und Vorbehandlung der Schalhaut, Ausgangsstoffe,
  verschiedener Art und Herkunft sind unzulässig,
  Rahmenabdruck zugelassen,
  Flächenversatz bis zu 5 mm zulässig,
  Feinmörtelaustritte sind rechtzeitig zu entfernen,
  Trapezleiste o.Ä. empfohlen,
  Bohrlöcher verschlossen,

SB4 =  Sichtbeton mit besonders hohen gestalterischen Anforderungen,
  repräsentative Bauteile,
  T3, P3, P4,  FT2, FT3, AF4, E3, SHK3,
  glatte, geschlossene und weitgehend einheitliche Betonoberfläche,
  im Schalungsstoß ca. 3 mm Breite zulässig,
  feine technische unvermeidbare Grate bis 3 mm Höhe zulässig, Porigkeit ca. 750 mm2 pro Prüffläche ( 50 x 50 cm ) ca. 0,3 %, gleichmäßige Hell- und Dunkelfärbungen sind zulässig,
  unterschiedliche Arten und Vorbehandlung der Schalhaut, Ausgangsstoffe,
  verschiedener Art und Herkunft sind unzulässig,
  Planung und Detailausführung erforderlich,
  Flächenversatz bis zu 5 mm zulässig,
  Feinmörtelaustritte sind rechtzeitig zu entfernen,
  Rost- und Schmutzflächen sind unzulässig,
  Bohrlöcher, Vertiefungen, aufquellen der Schalhaut sind unzulässig,

Abrechnung nach betonberührter Fläche, einschl. der Betonoberflächen der Öffnungen, Aussparungen und Rück- und Vorlagen in den zugehörigen Positionen.
Alle weiteren Erschwernisse sind mit den Einheitspreisen der Schalpositionen abgegolten. Notwendige Abschalungen und Aussparungen oder sonst. Trennungen, die durch den Arbeitsablauf bedingt sind, werden nicht vergütet.

*Hinweis: Oberflächen Betonteile*
Sofern in den der Ausschreibung beigefügten Unterlagen keine zusätzlichen Angaben enthalten sind,
ist die Oberfläche der Betonteile in der nutzungsentsprechenden Oberflächenqualität nach
nachstehender Auflistung auszuführen:
Bauteil Fertigteil AusführungOberfläche Sichtbetonklasse
Decken:
Bodenplattenein oberseitig  maschinell geglättetSB2
Decke über UGneinunterseitigschalungsglattmind. S2
Decke über UGneinoberseitigmaschinell geglättetSB2
Decken über EGHalbunterseitig schalungsglatt, SHK2SB2
Rampenein  oberseitig  besenstrich quer zur Fahrtrichtung mind. R12
Unterzüge, Sützen:
Unterzüge ja  3-seitig  schalungsglatt, SHK2SB2
Stützen UGnein  4- bzw. allseitigschalungsglatt, SHK2mind. S2
Stützen EG ja  4- bzw. allseitig schalungsglatt, SHK3SB3
Wände:
Außenwände UGneininnen/außenschalungsglatt/raumind.S2/S1
Wände innen UGnein2-seitigschalungsglattmind. S2
Wände innen EGnein2-seitigschalungsglatt, SHK2mind. SB2
Außenwände EGjaallseitigschalungsglatt, SHK3SB3
Rampenwand Ostneineinseitigschalungsglatt, SHK2SB2
Rampenwand N/Wjaeinseitigschalungsglatt, SHK3SB3
Treppen:
Treppen ja  allseitig  schalungsglatt, SHK2 SB2

Der Zulassungsbescheid von Fertigteilen muss auf der Baustelle in Abschrift
oder Kopie vorliegen.
Nicht genannte Bauteile sind mindestens in SB2 herzustellen.
Kanten an allen sichtbaren Stützen und Unterzügen (SB2 und SB3) sind mit
Dreikantleisten (10/10 mm) zu versehen.
Für alle SB3-Flächen ist das Fugen- und Ankerbild rechtzeitig vor Ausführung
durch den Auftragnehmer als Schalungsplan vorzulegen und mit der
Bauleitung/Architektur (in Anlehnung an den Bestand) abzustimmen.

### Titel 03 Ortbetonarbeiten

#### Bereich 03.01 Ortbeton

*Hinweis: Boden- und Deckenplatten*

**03.01.0001 Magerbetonauffüllung, C 12/15**
Magerbetonauffüllung, C 12/15

Allgemeine Auffüllungen, C 12/15 im Erdreich und auf
Massivbauteilen

z.B. für Fundamentauffüllungen, -unterfütterungen,
-abtreppungen,

Verfüllungen von Zwischen- und Hohlräumen, auch für
Umhüllung von Rohrleitungen u.dgl.

Untergrund waagrecht, geneigt oder abgetreppt
geschalt und ungeschalt

obere Betonfläche waagrecht oder geneigt
aus unbewehrtem Beton,

Schalung gesondert

aus Normalbeton
Druckfestigkeitsklasse bis C 12/15
Expokl. X0
Menge: 20,000 m3

**03.01.0002 Sauberkeitsschicht C8/10 X0**
Ortbeton der Sauberkeitsschicht,
Untergrund waagerecht,
obere Betonfläche waagerecht,
aus unbewehrtem Beton
Ausführung gemäß DIN 18202,
als Normalbeton DIN 1045 C8/10 X0
Abrechnung nach Außenkante Bodenplatte/Fundamente
Dicke 6 bis 8 cm.
Menge: 925,000 m2

**03.01.0003 Trennlage auf Sauberkeitsschicht**
Trennlage
auf der Sauberkeitsschicht,
PE-Folie, doppelt, stoßüberlappend verlegt.
Menge: 925,000 m2

**03.01.0004 Verstärkung Bodenplatte C30/37 XC3, CD1, WU, WF**
Verstärkung der Bodenplatte
unter Einzellasten,
einschließlich Voutenausbildung.

Ortbeton
aus Normalbeton DIN 1045
C30/37  XC3, CD1, WU, WF
in Abmessungen:
Bodenplatte:
l/b/h=3,0 x 3,0 x 0,6m
Vouten:
Ausladung: 1,0m

Ort: Bodenplatte Achse J / 4
Menge: 7,500 m3

**03.01.0005 Bodenplatte C30/37, XC3, XD1, WU, WF**
Ortbeton der Bodenplatte,
Untergrund waagerecht,
obere Betonfläche waagerecht,
aus Stahlbeton
als Normalbeton DIN 1045
C30/37, XC3, XD1, WU, WF

Dicke 35cm
Menge: 300,000 m3

**03.01.0006 Zulage Balken Höhensprung**
Zulage zu Bodenplatte an Höhensprung, Deckenverstärkung
Einbau eines Stahlbeton-Balken
inkl. Anschlüsse
C30/37, XC3, XD1, WU, WF
b/h= 30/65cm, 35/35cm
Länge=7,00m, 2,00m

Ort: Achse K, Achse I
Menge: 2,800 m3

**03.01.0007 Ortbeton Rampenabfahrt C35/45, XC4, WF, XD3**
Ortbeton Rampenabfahrt Tiefgarage
aus Stahlbeton
als Normalbeton DIN 1045
C35/45, XC4, WF, XD3
geneigt ca. 5 -15%,
Anschlusseisen,
wasserdichter Wandanschluss,

Dicke  30 cm.

Ort: Einfahrt UG
Menge: 31,000 m3

**03.01.0008 Zulage Oberfläche Rampenabfahrt**
Zulage für die Ausbildung
der Rampenabfahrtsoberfläche mit
Besenstrich quer zur Fahrtrichtung mind. R12
Menge: 85,000 m2

**03.01.0009 Rinnenvertiefungen; Rampe**
Rinnenvertiefungen
in Bodenplatte und Rampenabfahrt,
incl. Schalung,
Einbau geneigt,
für Entwässerungsrinnen,
verstärkter Bewehrungseinbau, nach Statik
Abschalungen in der Länge,
Einbindung von Grundleitungseinläufen
lichte Innenmaße: ca. 15/25 cm

Rinnenkörper in gesonderter Position (Einbauteile)

Ort:
Rampenabfahrt
Menge: 12,500 m

**03.01.0010 Anschlagsschwelle/Vertiefung an Türen/Tore/Eingang**
Schwelle/Vertiefung an Beton-Deckenkante
als Höhenversatz in Eingangsbereichen, Türen und Toreinfahrten in Bodenplatten

Länge: Lichte Öffnungen
Einzellängen: 5,00m, 4,50m 3,60m, 3,00m
Breite: bis ca. 20cm
Höhe bis 20mm
Menge: 68,000 m

**03.01.0011 Deckenplatte über UG, C30/37 XC3,XD1,WF**
Ortbeton der Deckenplatte,
über UG
Unterseite waagerecht,
Oberseite waagrecht,
als Stahlbeton,
als Normalbeton DIN 1045
C30/37  XC3,XD1,WF

Dicke bis 42cm
Menge: 23,000 m3

**03.01.0012 Deckenplatte über UG, D21, C30/37 XC3,XD1,WF**
Ortbeton der Deckenplatte,
über UG
Unterseite waagerecht,
obere Betonfläche konisch bzw. im Gefälle
als Stahlbeton,
als Normalbeton DIN 1045
C30/37  XC3,XD1,WF

Dicke 25 - 40 cm.
Menge: 60,000 m3

**03.01.0013 Deckenplatte über UG, D20, C35/45 XC3,XD1,WF**
Ortbeton der Deckenplatte,
über UG
Unterseite waagerecht,
obere Betonfläche konisch bzw. im Gefälle
als Stahlbeton,
als Normalbeton DIN 1045
C35/45  XC3,XD1,WF

Dicke 25 - 42 cm.
Menge: 180,000 m3

**03.01.0014 Aufbeton Elementdecke C30/37 XC3, XD1, WF**
Aufbeton der Elementdecke
über UG und EG
obere Betonfläche waagerecht,
oder im Gefälle
aus Stahlbeton
als Normalbeton DIN 1045
einschließlich Fugenverguss
und allen Abschalungen,

C30/37 XC3, XD1, WF
Dicke bis 10cm
Menge: 5,000 m3

**03.01.0015 Zulage Decken für Betonkernaktivierung**
Zulage zu den Positionen Bodenplatte/Deckenplatte w.g. Einlage Betonkernaktivierung durch Fremdgewerk und dadurch entstehende zusätzlichen Arbeitsschritten und ggf. Standzeiten
Menge: 265,000 m2

**03.01.0016 Deckenplatte DE31, EG-OG, C25/30, 25cm**
Ortbeton der Deckenplatte,
über EG (Zwischendecke), DE31
Unterseite waagerecht,
obere Betonfläche waagrecht
als Stahlbeton
als Normalbeton DIN 1045
C25/30

Dicke 25cm
Menge: 2,000 m3

**03.01.0017 Deckenplatte DE30, EG-OG, C25/30, 30cm**
Ortbeton der Deckenplatte,
über EG (Zwischendecke), DE30
Unterseite waagerecht,
obere Betonfläche waagrecht
als Stahlbeton
als Normalbeton DIN 1045
C25/30

Dicke 30cm
Menge: 10,000 m3

**03.01.0018 Bodenplatte/Decke, erh. Tol., flügelgeglättet**
Zulage zu den Bodenplattenbereichen für:
Ausführung mit erhöhter Ebenheitstoleranz nach DIN 18202 Tab. 3 Zeile 4,
und flügelgeglättet,
als fertige Oberfläche

Ort: Bodenplatten im UG und Bodenplatten ohne Beschichtung
Menge: 870,000 m2

**03.01.0019 Hartbetonzusatz für Bodenplatten/Decke**
Hartkornzusatz
für die geglätteten Bodenplatte/Decke

Betonoberflächenveredlung mit modifiziertem katalytischen
Natriumsilikat ohne filmbildende Wirkung und Einfluss auf die
Rutschhemmung als chemische Verdichtung jungen Betons.

Leistungsumfang:
- Reinigung des Untergrunds von leichter und anhaftender
Verschmutzung
- Beschichtungsauftrag
- Abwaschen/Nachreinigen

Zweck:
- Oberflächenverdichtung des Betons
- Verminderte Schmutzempfindlichkeit
- Verminderte Wasseraufnahme
- Erhöhung der Abriebfestigeit
- Senkung der Wasseraufnahme

Anforderung:
- Dauerhafte Wirkung ohne Erfordernis
der Nachbehandlung
- Frost-Tausalz-beständig
- Beschichtungs- und anstrichfähige
Oberfläche

Vorleistung:
Glatt geriebene Betonoberfläche

Folgeleistung:
-endfertig, bzw. Farbbeschichtung

Eigenschaften:
- transparent, farblos, leicht glänzend,
geruchlos, nicht brennbar

Material: '......................................................'
(Bieterangabe)

Ort: Bodenplatten im UG (ohne Beschichtung)
Menge: 700,000 m2

**03.01.0020 Aufbeton für Halbfertigteildecke über EG**
Ortbeton/Aufbeton der Deckenplatte,
über EG
ober Betonfläche waagrecht
als Normalbeton DIN 1045
C25/30, XC1 WO
inkl. Anschlüsse und Verguss

Dicke 11cm
Menge: 82,000 m3

*Hinweis: Wände*

**03.01.0021 Wand außen UG, C25/30 XC3, 25cm**
Ortbeton der Wand außen,
im UG,
aus Stahlbeton
als Normalbeton DIN 1045
C25/30  XC3,

Dicke  25

incl. Ausbildung Betonierabschnitte mit
Sollbruchelementen nach Regeldetail Statik,
Ausbildung Bewehrung und Fugenblech

Ort: Außenwände UG
Menge: 145,000 m3

**03.01.0022 Wand außen, C35/45, XC4, XD3, WU, XF4**
Ortbeton
aus Stahlbeton
als Normalbeton DIN 1045
C35/45, XC4, XD3, WU, XF4

Dicke  25-30

incl. Ausbildung Betonierabschnitte mit
Sollbruchelementen nach Regeldetail Statik,
Ausbildung Bewehrung und Fugenblech,

Ort; Treppenwand außen UG, Wand Rampe
Menge: 35,000 m3

**03.01.0023 Wand innen UG, C25/30 WO,XC3 d= 20-30 cm**
Ortbeton der Wand innen,
aus Stahlbeton
als Normalbeton DIN 1045
C25/30  WO,XC3
Dicke: 20-30,0 cm.
Menge: 25,000 m3

**03.01.0024 Wand innen EG,OG C25/30 WO,XC3 d= 20-30 cm**
Ortbeton der Wand innen,
aus Stahlbeton
als Normalbeton DIN 1045
C25/30  WO,XC3
Dicke: 20-30,0 cm.
Menge: 51,000 m3

*Hinweis: Stützen*

**03.01.0025 Ortbeton Stützen,UG, C30/37, WF, XC3**
Ortbetonstützen aus Stahlbeton,
als Normalbeton DIN 1045,
C30/37, WF, XC3
6St:
l/b=30/30cm
Höhe=3,15m

1St:
l/b=30/50cm
Höhe=3,15m

Ort: UG
Menge: 2,500 m3

**03.01.0026 Lisenen UG, C25/30, XC3**
Ortbeton-Lisenen aus Stahlbeton,
als Normalbeton DIN 1045,
C25/30, XC3
14St:
l/b=50/40cm
Höhe=3,15m

Ort: UG
Menge: 10,000 m3

*Hinweis: Ringanker, Über-/Unterzüge*

**03.01.0027 Ortbeton Unter-/ Überzüge C30/37, XC1**
Einbauhöhe ab OK Rohdecken bis 4,00 m
bzw. auf Rohdecken aufgesetzt
aus Stahlbeton
als Normalbeton DIN 1045,
C30/37, XC1

Einzelabmessungen:
b/h=30/50cm
b/h=20/100cm
Menge: 1,500 m3

**03.01.0028 Ortbeton Unter-/ Überzüge C30/37, XC3**
Einbauhöhe ab OK Rohdecken bis 4,00 m
bzw. auf Rohdecken aufgesetzt
aus Stahlbeton
als Normalbeton DIN 1045,
C30/37, XC3

Einzelabmessungen:
Länge ca. 4,00m
b/h=30/40cm
Menge: 0,600 m3

**03.01.0029 Ringanker auf/in Fertigteilwänden**
Ortbeton, Ringanker, rechteckig, waagrecht, als Stahlbeton, Normalbeton,
inkl. Bewehrung und ggf. Schalung

Festigkeitsklasse: C 15/30, XC1
Zuschlagstoff: natürliche Gesteinskörnung
Abmessung: b/h= 18/50cm

ausbetonieren in Betonfertigteilwänden
Menge: 73,000 m

**03.01.0030 Gefälle-Aufbeton**
Gefälle-Aufbeton
auf waagrechter Decke
Dicke 20 - 120 mm
C25/30  XC 3

im Verbund incl. Haftbrücke nach (Entwässerungs-)Gefälleplan

Ausführung nur nach Abstimmung Bauleitung AG
Menge: 2,000 m3

#### Bereich 03.02 Schalung

*Hinweis: Zusätzliche Technische Vorbemerkung Schalung*
Zusätzliche Technische Vorbemerkung Schalung
01.Ausschalfristen
Die Ausschalfristen sind einzuhalten entsprechend DIN 1045, Kap. 12.
Bei Niedrigtemperaturen sind die Ausschalfristen entsprechend zu verlängern.

02.Schalung
Es dürfen nur solche Trenn-Emulsionen verwendet werden, die die Haftung späterer Anstriche, Verputze und Imprägnierungen nicht beeinträchtigen und auf dem Beton keine Flecken hinterlassen.
Schalungsfugen im Sichtbetonbereich sind mit der Bauleitung abzu-stimmen.Nach dem Ausschalen sind die Betonoberflächen sofort zu entgraten. Rödeldrähte sind unterhalb der Betonflächen abzustemmen. Beschädigt Stellen sind mit reinem Zementmörtel sauber unmittelbar nach dem Aus-schalen beizuputzen. Eventuell vorhandene Nester oder freiliegende Bewehrungsstähle sind erst nach Rücksprache mit der Bauleitung zuschliessen.

03.Oberflächen
Für die Oberflächen  der Sichtbetonbereiche gelten folgende Festlegungen:
siehe  ZTV Stahlbetonarbeiten mit erhöhten Anforderungen.

04.Ausführung, Aufmass und Abrechnung
Für die Ausführung, Aufmaß und Abrechnung gelten
- die Schal- und Bewehrungspläne mit Stahllisten,
- die Werkpläne des Architekten,
- die Aussparungs- und Einbaupläne der Fachingenieure.

*Hinweis: Schalung und Beton*
Schalung und Beton

Alle Schalungen sind höhengenau herzustellen. Der AN hat alle Massnahmen für eine fachgerechte Lastableitung vorzusehen.

Die Betonschalung wird eingeteilt in:

- Betonoberflächen mit beliebiger Beschaffenheit = untergeordnete Bauteile.
- Gestaltete, unbearbeitete Betonoberflächen = Sichtbeton glatt oder rauh, Schalungsstösse geordnet.
- Gestaltete, bearbeitete Betonoberflächen = Strukturschalung, sandgestrahlt und steinmetzmässige Bearbeitung.

Maßgebend für die Ausführung sind die einschlägigen Vorschriften der DIN und die Literatur zu diesem Spezialthema.

Bei gestalteten Betonoberflächen müssen die Schalungsstösse unbedingt fugendicht geschlossen sein.
Elementstösse durch Aneinanderreihen von Schalelementen bzw. Anschlüsse bei Arbeitsfugen dürfen sich nicht sichtbar an der Betonoberfläche abzeichnen.
Eckausbildungs- und Absperrkonstruktionen sind durch kraftschlüssige Hinterfütterung mit Kanthölzern herzustellen.

Bei Verwendung glatter Schalhaut dürfen von der Oberflächenvergütung keine nachteilige Wirkungen auf den Beton ausgehen, sie darf nicht: den Abbinde-verlauf des Zementes verändern, das Erstarren des Betones beeinträchtigen, Fleckenbildungen verursachen.

Abstandhalter müßen für Sichtbeton geeignet sein.
Ihre  Anordnung muss systematisch in vertikalen und horizontalen Reihen erfolgen.

Verrödelungen, Verspannungen und Verspreizungen sind, soweit diese nicht durch andere Massnahmen ersetzt werden können, durch Spezialkunststoff-hülsen vorzunehmen (Festlegung mit der BL ).
Nach Ziehen der Bindeglieder sind die Öffnungen mit Füllstoff auszufüllen und mit Betonpfropfen zu verschliessen. Bindedrähte sind nicht zugelassen.

Vor dem Betonieren ist die Schalung sauber zu reinigen, wenn nötig mit Pressluft.
Metallteile sind restlos zu entfernen.

Material für verlorene Schalung ist mit dem AG abzustimmen.

Schalelemente sind vor starker Sonneneinstrahlung zu schützen.

Sichtbare Betonabkantungen sind durch eingelegte Profilleisten
in den Einheitspreisen mit einzukalkulieren.

*Hinweis: Schalung Boden- und Deckenplatten*

**03.02.0001 Randschalung Bodenplatte, S1, UG**
Randschalung
für Stahlbetonbodenplatte
Schalungsart S1,

Ort: Bodenplatte
Menge: 70,000 m2

**03.02.0002 Randschalung Rampe, S1**
Randschalung
für Stahlbetonbodenplatte
Schalungsart S1

Ort: Rampenabfahrt
Menge: 20,000 m2

**03.02.0003 Schalung Decke UG, S2**
Schalung der Deckenplatte,
über UG,
als glatte Schalung, S2
Höhe der Betonunterseite bis ca. 3,50 m.
Menge: 690,000 m2

**03.02.0004 Schalung Decke EG-OG, SB2**
Schalung der Deckenplatte,
über EG-OG,
als glatte Schalung, SB2

Höhe der Betonunterseite
UG: bis ca. 3,15 - 3,50m
EG: bis ca. 2,50m
Menge: 45,000 m2

**03.02.0005 Randschalung Deckenplatten außen, S2, EG-OG**
Randschalung
für Stahlbetonbodenplatte
Betonfläche möglichst absatzfrei,
Deckenrandhöhe 20 - 42 cm,
EG-OG

Schalungsart S2
Menge: 115,000 m2

**03.02.0006 Zulage Schalung Deckenrand SB2, innen**
Zulage Schalung des Deckenrandes,
als glatte Schalung, SB2
Betonfläche möglichst absatzfrei,
Einlage von Hartschaumdämmung in gesonderter Position.
Deckenrandhöhe 20 - 42 cm,
über alle Geschoße.
Menge: 12,000 m2

**03.02.0007 Zulage Randschalung SB3, innen**
Zulage Schalung des Deckenrandes,
als glatte Schalung, SB3
Menge: 19,000 m2

*Hinweis: Schalung Wände*

**03.02.0008 Schalung, glatt, Außenwände UG, S2**
Wandschalung
im UG
Außenwand
als glatte Schalung innen, S2
aus nichtsaugenden Schalungsplatten
mit regelmäßigen Stößen und Nagelstellen,
incl. Abfasen der Kanten mit Dreikantleisten,
für Stahlbetonwände,
Wandstärke: 20 - 30 cm.
Wandhöhe: bis  3,50 m.
Menge: 1360,000 m2

**03.02.0009 Schalung, glatt, Wände Innenwände, UG-DG, S2**
Wandschalung
im UG bis DG
Innenwände
als glatte Schalung, S2
aus nichtsaugenden Schalungsplatten
mit regelmäßigen Stößen und Nagelstellen,
incl. Abfasen der Kanten mit Dreikantleisten,
für Stahlbetonwände,
Wandstärke: 20 - 30 cm.
Wandhöhe: bis  3,50 m.
Menge: 1970,000 m2

**03.02.0010 Zulage Sichtbetonschalung Wand SB3, EG-OG**
Zulage für Sichtbetonschalung der Wand
für Beton mit " sichtbar bleibender Oberfläche "
als glatte Schalung SB3
Innenwandflächen
mit geordneten Stössen,
aus grossformatigen Schalungsplatten, deren Formate und
Grössen den Schalungsplänen der Architekten zu
entnehmen sind.

Schalelement: Nach Wahl des AN,
Mindergrössen sind einzukalkulieren
Oberfläche: Großflächenschalhaut nach DIN 68792 mit
abriebfester Beschichtung von 360g/m2,

Angebotenes Fabrikat :
'......................................................'

Liefern und einbauen.
Menge: 1853,000 m2

**03.02.0011 Schalung Tür- u. Fensteröffnung, S2**
Schalung für Tür- u. Fensteröffnung im KG - DG
Innen- und Außenwände
als glatte Schalung, S 2
aus nichtsaugenden Schalungsplatten
mit regelmäßigen Stößen und Nagelstellen,
incl. Abfasen der Kanten mit Dreikantleisten,
Wandstärke: ca. 20 - 30 cm.

Tür- und Fensteröffnungen:
von ca. 1,01 x 2,15 m
bis ca. 2,50 x 2,50m
Toröffnungen:
ca. 3,00 x 3,15
Menge: 29,000 m2

**03.02.0012 Schalung Wandenden S2**
Schalung für Wandenden
über alle Geschosse
Aussen und Innenwände
als glatte Schalung, S 2
aus nichtsaugenden Schalungsplatten
mit regelmäßigen Stößen und Nagelstellen

Wandstärke: ca. 20 - 30 cm.
Menge: 5,000 m2

**03.02.0013 Zulage Schalung Wandenden SB3**
Menge: 5,000 m2

*Hinweis: Schalung Stützen*

**03.02.0014 Schalung glatt für Stützen, UG, S2**
Schalung für Stützen
4-Seitig
als glatte Schalung,  S2
aus nichtsaugenden Schalungsplatten,
mit quadratischen/rechteckigem Querschnitt,

Querschnitt Stützen
30/30cm und 30/50cm

Höhe:  3,15m
Menge: 30,000 m2

**03.02.0015 Schalung glatt für Wandpfeiler/Lisenen, S2**
Schalung der Wandpfeiler/Lisenen,
3-seitig
als glatte Schalung,  S2
aus nichtsaugenden Schalungsplatten,
mit quadratischen/rechteckigem Querschnitt,

l/b=50/40cm
Höhe=3,15m
Menge: 60,000 m2

**03.02.0016 Zulage Stützenanschluss**
Zulage für Stützenanschluss
an die UG-Deckenschalung
für das paßgenaue und dichte Anschließen
an die Decke.

Ort: Stützen UG
Menge: 21,000 St

**03.02.0017 Schalung Unter-/Überzüge, S2**
Schalung für Unter-/Überzüge
3-Seitig
als glatte Schalung,  S2
aus nichtsaugenden Schalungsplatten,
mit quadratischen/rechteckigem Querschnitt,

Aller Querschnitte

Höhe: bis ca. 3,5m
Menge: 30,000 m2

**03.02.0018 Zulage Unterzug SB3, EG-OG innen**
Zulage Schalung Unterzüge
als glatte Schalung, SB3
Menge: 10,000 m2

#### Bereich 03.03 Bewehrung Ortbeton

**03.03.0001 Betonstahl ST 500 S**
Betonstahl ST 500 S

Schneiden, biegen, liefern und einbauen von
Betonstahl ST 500 S,
alle Durchmesser und Biegeformen in Ortbetonbauteile (Deckenflächen, Bodenplatten, Wände, Stützen)
der Vorpositionen,

Abrechnung nach tatsächlich eingebautem Gewicht, incl.
aller Nebenleistungen

Verschnitt wird nicht vergütet
Menge: 92,000 t

**03.03.0002 Betonstahl ST 500 M**
Betonstahl ST 500 M

Liefern, schneiden und einbauen von Betonstahl ST 500 M

alle Liefergrößen und Mattentypen, sonst wie Vorposition
in Ortbetonbauteile (Deckenflächen, Bodenplatten, Wände)
der Vorpositionen,

Abrechnung nach tatsächlich eingebautem Gewicht, incl.
aller Nebenleistungen

Verschnitt wird nicht vergütet
Menge: 41,000 t

**03.03.0003 Baustahlgewebe-Unterstützungskörbe BoPl.**
Baustahlstahlgewebe Unterstützungskörbe,
für Bodenplatten
liefern und verlegen.
Menge: 0,800 t

**03.03.0004 Bewehrungsanschluss, Treppenhaus**
Bewehrungsanschluss als Anschluß z.B. Konsole, Wandvorlage, Wandanschluss etc.

Ort: Konsole Treppenlauf
Menge: 15,000 m

**03.03.0005 Bewehrungsanschluß nachträglich d = 8 mm**
nachträglicher Bewehrungsanschluß
mit vorbeschriebenen Betonstahl,
Durchmesser = 8 mm,
mit Injektionsmörtel nachträglich eingeklebt,
als Zulage zu Betonstahl liefern,
Verwendung gemäß bauaufsichtlicher Zulassung

Fabrikat Injektionsmörtel: HILTI HIT HY-150 oder
gleichwertig
Menge: 15,000 St

### Titel 04 Öffnungen, Schlitze

#### Bereich 04.01 Öffnungen, Schlitze

**04.01.0001 Durchbrüche Beton 250 cm2**
Herstellen von Öffnungen, Durchbrüchen
sowie Aussparungen
in Bodenplatten, Betondecken, Betonwänden und
Aufbeton von Teilfertigdecken
Stärke bis 30 cm,
Einzelgrösse bis 250 cm2,
massgerecht herstellen einschl. geeigneter Schalungsmittel.
Menge: 10,000 St

**04.01.0002 Durchbrüche > 250 bis 1000 cm2**
Herstellen von Öffnungen, Durchbrüchen
sowie Aussparungen
Einzelgrösse  > 250 bis 1000 cm2,
sonst wie vorher beschrieben.
Menge: 10,000 St

**04.01.0003 Durchbrüche > 1001 bis 5000 cm2**
Herstellen von Öffnungen, Durchbrüchen
sowie Aussparungen
Einzelgrösse > 1001 bis 5000 cm2,
sonst wie vorher beschrieben.
Menge: 6,000 St

**04.01.0004 Schlitz in Betonwand bis 200 cm2**
Betonschalung für das Herstellen von Wandschlitze
Querschnitt bis 200 cm2,
einschliesslich geeigneter Schalungsmittel.
Menge: 5,000 m

**04.01.0005 Schlitz in Betonwand bis 500 cm2**
Betonschalung für das Herstellen von Wandschlitze
Querschnitt 201 bis 500 cm2,
einschliesslich geeigneter Schalungsmittel.
Menge: 1,000 m

**04.01.0006 Aussparung schließen bis 250 cm2**
Schliessen der Aussparungen, Löcher, Durchbrüche
in "Wänden und Decken",
mit "Ortbeton, Vergußbeton oder Mauerwerk",
"einschließlich Schalung und Erschwernis durch Installationen",
Stärke 16 - 25 cm,
Einzelgrösse  bis 250 cm2.
Menge: 6,000 St

**04.01.0007 Aussparung schließen > 250 bis 1000 cm2**
Schliessen der Aussparungen, Löcher, Durchbrüche
in "Wänden und Decken",
Einzelgrösse  > 1001 bis 5000 cm2.
sonst wie vorher beschrieben.
Menge: 5,000 St

**04.01.0008 Aussparung schließen > 1001 bis 5000 cm2**
Schliessen der Aussparungen, Löcher, Durchbrüche
in "Wänden und Decken",
Einzelgrösse  > 250 bis 1000 cm2.
sonst wie vorher beschrieben.
Menge: 6,000 St

**04.01.0009 Schlitze bis 200 cm2 schliessen**
Schliessen der Schlitze
in "Wänden und Decken",
mit "Ortbeton oder Mauerwerk",
"einschließlich Schalung und Erschwernis durch Installationen",
Stärke bis 25 cm,
Einzelgrösse  bis 200 cm2.
Menge: 10,000 m

**04.01.0010 Schlitze bis 500 cm2 schliessen**
in "Wänden und Decken",
mit "Ortbeton oder Mauerwerk",
"einschließlich Schalung und Erschwernis durch Installationen",
Stärke bis 25 cm,
Einzelgrösse > 200 bis 500 cm2.
Menge: 1,000 m

**04.01.0011 Aussparung rund 10 cm**
Schalung der Aussparung der Deckendurchbrüche
in der Betondecke,
für Installationen, Kreisrunder Querschnitt
Durchmesser: 100 mm,
Tiefe bis: 30 cm.
Menge: 5,000 St

**04.01.0012 Aussparung rund 25 cm**
Schalung der Aussparung der Deckendurchbrüche
in der Betondecke bzw. Aufbeton der Teilfertigdecken
für Installationen, Kreisrunder Querschnitt
Durchmesser: 250 mm,
Tiefe bis: 30 cm.
Menge: 1,000 St

**04.01.0013 Öffnungen DN 100**
Herstellen von kreisrunden Wanddurchbrüchen
in Stahlbeton
DN 100.
Menge: 10,000 St

**04.01.0014 Öffnungen DN 150**
Herstellen von kreisrunden Wanddurchbrüchen
in Stahlbeton
DN 150.
Menge: 5,000 St

**04.01.0015 Öffnungen DN 250**
Herstellen von kreisrunden Wanddurchbrüchen
in Stahlbeton
DN 250.
Menge: 2,000 St

**04.01.0016 Kernbohrung, D = bis 50 mm**
Kernbohrung
in Stahlbeton
der Decken oder Wänden
einschl. Beseitigen des anfallenden Bohrkerns und des Wassers Reinigung der Örtlichkeiten,
Bohrlänge  bis 30 cm,
Durchmesser  bis 50 mm.
Menge: 10,000 St

**04.01.0017 Kernbohrung D = 100 mm**
Kernbohrung
in Stahlbeton
sonst wie vorher beschrieben
Durchmesser  > 50 bis 100 mm.
Menge: 10,000 St

**04.01.0018 Kernbohrung D = 150 mm**
Kernbohrung
in Stahlbeton
sonst wie vorher beschrieben,
Durchmesser  > 101 bis 150 mm.
Menge: 2,000 St

**04.01.0019 Kernbohrung D = 250 mm**
Kernbohrung
in Stahlbeton
sonst wie vorher beschrieben,
Durchmesser  > 151 bis 250 mm.
Menge: 1,000 St

**04.01.0020 Stahlbetonschnitte**
Stahlbetonschnitte
Stahldurchmesser:  10 - 26 mm
der Decken oder Wänden
einschl. Beseitigen des anfallenden Bohrkerns und des Wassers Reinigung der Örtlichkeiten,
Stärke bis 25 cm.
Menge: 5,000 m

**04.01.0021 Rohrhülsen DN 100**
Rohrhülsen
in Unterzügen und Wänden
DN 100 KG-Rohr
Länge bis 50 cm
liefern und lagesicher einbetonieren.
Menge: 5,000 St

**04.01.0022 Rohrhülsen DN 150**
Rohrhülsen
in Unterzügen und Wänden
DN 150 KG-Rohr
Länge bis 50 cm
liefern und lagesicher einbetonieren.
Menge: 4,000 St

**04.01.0023 Rohrhülsen DN 250**
Rohrhülsen
in Unterzügen und Wänden
DN 250 KG-Rohr
Länge bis 50 cm
liefern und lagesicher einbetonieren.
Menge: 1,000 St

### Titel 05 Einbauteile

#### Bereich 05.01 Einbauteile

*Hinweis: Entwässerung*

**05.01.0001 Entwässerungsrinnen V150E, Rampe**
Entwässerungsrinne V150E  o. gleichwertig.

mit integrierter EPDM-Dichtung am Rinnenstoß,
aus frost- und tausalzbeständigem Polymerbeton,
mit integriertem Kantenschutz aus Edelstahl,

mit Einlaufkasten, Stirnabdeckungen
und erforderlichen Zubehörteilen, Maschenrostabdeckung,
geneigter Einbau in vorber. Bodenplattenaussparung.

Nennweite 15,0 cm,
Baulänge 100,0 cm,

mit Sohlengefälle 0,5% als Eigengefälle in der Rinnensohle,
mit fließoptimiertem V-Querschnitt, mit Ausnehmungen an der Außenwand zur Verankerung im Fundamentbeton,
liefern und nach Einbauanleitung des Herstellers verlegen.
mit Stirnseitigem Abschluss und Passtücken

angebotenes Fabrikat: '......................................................'

Ort: Rampe und EG oben / unten
Menge: 9,000 m

**05.01.0002 Hofablauf/Tiefgaragenablauf**
Hofablauf/Tiefgaragenablauf,
liefern und in WU- Betonbodenplatte setzen und anschließen
200x200 mm
aus Gusseisen mit Anstrich
Stutzenneigung 90Gr. (vertikal)
mit Aufsatzrahmen und Rost verschraubt, Schlitzweite 10 mm
und Bauzeitschutzdeckel,
Höhenverstellung in 5 mm Schritten, Hmin/Hmax: 205-220 mm
Eimer aus Edelstahl,
Belastungsklasse M 125

Angebotenes Fabrikat: '......................................................'
Menge: 3,000 St

*Hinweis: Gebäudeeinführungen und Durchführungen*

**05.01.0003 Wandeinführungen/Wanddurchführung**
Hauseinführung inkl. Dichtstück, zum Einbetonieren in Wände oder Decken oder zum Trockeneinbau in Kernbohrungen, bestehend aus spiralförmig verstärktem Schlauchstück und vormontierter Gummipressdichtung, eine Seite mit montierter Steckmuffe, Gegenseite mit lose beigelegter Kaltschrumpfmuffe, beidseitig mit PE-Deckel verschlossen, inkl. Zubehör, geeignet zur Paketbildung. Gas- und Wasserdichtheit bis 1,5 bar geprüft.

Bauteil: Außenwand UG
Gesamtlänge: bis 700 mm
Muffe für Durchmesser: 63 mm

Angebotenes Fabrikat: '......................................................'
Menge: 1,000 St

**05.01.0004 Futterrohr d = 100 mm**
Futterrohr
für Rohrdurchführung aus Spezialfaserzement
gegen drückendes Wasser
Innendurchmesser : 100 mm,
Außendurchmesser : ca. 126 mm
Einzellänge : 250 - 300 mm
liefern und nach Herstellerangabe in Betonbauteilen, wie Unterzüge, Wände etc., in die Schalung einbauen;
Die zugehörigen Dichtungssätze werden in seperater
Position beschrieben und vergütet.
Ausführung  nach besonderer Anordnung des Auftraggebers
Fabrikat :  DOYMA Type 3000, oder gleichwertig

angebotenes Fabrikat: '......................................................'
Menge: 3,000 St

**05.01.0005 Doppel-Dichtpackung DN 150**
Doppel-Dichtpackung DN 150

Wandstärke: bis 300mm
zum schalungsbündigen Einbau in Ortbetonschalung mit beidseitigem Qualitätssiegel, mit druckwasserdichten Zwischenrohr, Blinddeckeln, Bajonettaufnahme, Betonanker und Expansions-Dichtsystem zum Beton. Vorbereitet für Paketbildung, mit Fenster zur Kontrolle der Betonverdichtung. Mit Kontrollmöglichkeit gegen versehentliches oder unbefugtes Öffnen des Verschlussdeckels. Geeignet für beidseitigen Anschluß von Systemdeckeln
komplett liefern und in Schalung fixieren.

angebotenes Fabrikat : '......................................................'
Menge: 4,000 St

**05.01.0006 Wandeinführungen, DN25**
Wanddurchführung für z.B. Wasser/Gas mit Absperrarmatur nach Vorschrift des zuständigen Versorgungsunternehmens. Anschlüsse mit / ohne anschweißenden Dichtungsbahnen für Bauten, einschließlich Herstellen der für Hauseinführung notwendigen Kernbohrung.
Wand: Beton
Dicke: bis 30 cm
Abdichtung: drückendes und nichtdrückendes Wasser, nach Bodengutachten
Medium: divers
Medienleitung: DN25
Anschluss PN: 10 bar

Angebotenes Fabrikat: '......................................................'
Menge: 3,000 St

**05.01.0007 Überschubrohr d = 100**
Überschubrohr aus PVC
Durchmesser d = 100 mm
Breite bis 250 cm.
liefern und in Unterzug einbauen.
Menge: 10,000 St

**05.01.0008 Überschubrohr d = 125**
Ausführung wie vorher beschrieben, jedoch
Durchmesser d = 125 mm.
Menge: 6,000 St

**05.01.0009 Überschubrohr d = 150**
Ausführung wie vorher beschrieben, jedoch
Durchmesser d = 150 mm.
Menge: 2,000 St

**05.01.0010 Dichtungseinsatz d= 150 mm**
Dichtungseinsatz
zum Einbau in Kernbohrung
Dichtungseinsatz gegen drückendes Wasser
Dichtung einseitig
für ein Medienrohr 78 mm bis 104 mm Außendurchmesser
Kernbohrungs- /Futterrohrinnendurchmesser : 150 mm,
Menge: 4,000 St

**05.01.0011 Dichtungseinsatz d= 200 - 250 mm**
Ausführung wie vorher beschrieben, jedoch
für ein Medienrohr 105 mm bis 241 mm Außendurchmesser
Kernbohrungs- /Futterrohrinnendurchmesser : 200 - 250 mm,
sonst wie vorher beschrieben.
Menge: 1,000 St

*Hinweis: Schubdorne*

**05.01.0012 Dehnfuge mit Schubdornen**
Edelstahlschubdorn
für den Einbau in Betonwänden
Durchmesser 20 mm,
Fabrikat: Dorn Schöck LD Ø20
oder gleichwertig.

angebotenes Fabrikat: '......................................................'

Liefern und nach Herstellervorschrift einbauen.

Ort: Achse A
Menge: 34,000 St

*Hinweis: Dübelleisten*

**05.01.0013 Halfen HDB Dübelleiste HDB-14/215-2/360, D20-DS1**
Durchstanzbewehrungselement
für den Einbau in Flachdecken und Fundamentplatten
Fabrikat: Halfen HDB Dübelleiste HDB-14/215-2/360
oder gleichwertig.

Position: D20-DS1

angebotenes Fabrikat: '......................................................'

Liefern und nach Herstellervorschrift einbauen.
Menge: 168,000 St

**05.01.0014 Halfen HDB Dübelleiste HDB-14/215-3/540, D20-DS1**
Durchstanzbewehrungselement
für den Einbau in Flachdecken und Fundamentplatten
Fabrikat: Halfen HDB Dübelleiste HDB-14/215-3/540
oder gleichwertig.

Position: D20-DS1

angebotenes Fabrikat: '......................................................'

Liefern und nach Herstellervorschrift einbauen.
Menge: 84,000 St

**05.01.0015 Halfen HDB Dübelleiste HDB-14/265-4/741, BPL01-DS1**
Durchstanzbewehrungselement
für den Einbau in Flachdecken und Fundamentplatten
Fabrikat: Halfen HDB Dübelleiste HDB-14/265-4/741
oder gleichwertig.

Position: BPL01-DS1

angebotenes Fabrikat: '......................................................'

Liefern und nach Herstellervorschrift einbauen.
Menge: 84,000 St

**05.01.0016 Halfen HDB Dübelleiste HDB-12/265-4/741, BPL01-DS3**
Durchstanzbewehrungselement
für den Einbau in Flachdecken und Fundamentplatten
Fabrikat: Halfen HDB Dübelleiste HDB-12/265-4/741
oder gleichwertig.

Position: BPL01-DS3

angebotenes Fabrikat: '......................................................'

Liefern und nach Herstellervorschrift einbauen.
Menge: 10,000 St

*Hinweis: Sonstige Einbauteile*

**05.01.0017 Pumpensumpf 1x1x1m**
im UG
aus Stahlbeton nach DIN 18331,
Festigkeitsgruppe C 35/45 XC2
gedämmt
liefern und einbauen.
angeb. Fabrikat:

Oberflächen Sichtbeton, Kanten abgefast.
mit eingelegten Stahlwinkel und klappbarer
Stahlblechabdeckung
feuerverzinkt.
einschl. Bewehrung nach statischer Notwendigkeit,
Länge: ca. 1,00 m
Breite: ca. 1,00 m
Höhe:  ca. 1,00 m.
einschl. frostsicherer Fundierung und Fugenbandanschlüsse zur Bodenplatte.
Menge: 1,000 St

**05.01.0018 Lichtschacht H = 1800**
Lichtschacht aus Stahlbeton,
U - förmig ohne Boden,
sonst wie vorher beschrieben
Lichtschachtbreite 1220 - 1520 mm (lichtes Innenmaß)
Lichtschachttiefe: 600 mm (lichtes Innenmaß)
Lichtschachthöhe innen: 1800 mm
Materialstärke: 60 -80 mm

liefern und monteren
Menge: 1,000 St

**05.01.0019 Fertigkellerfenster 120/120**
Fertigkellerfenster
als einbaufertiges Systembauteil, mit 25 mm
PU-Preßschaumplatten als Wärmeschutz-Schalung zur Vermeidung einer Wärmebrücke in der Fensterleibung.

Hochwärmedämmendes Wohnraum-Kellerfenster in Wärmehohlkammerprofilen mit Dreh-Kippbeschlag.
60 oder 78 mm Flügelstärke,
Farbe weiß,
Einbruchschutz: Pilzkopf-Verriegelung als Basisbeschlag.
24 mm Wärmeschutzglas mit k-Wert 1,1
Gesamtelement 1,3 W/m2K
Einhand -Drehkipp-Beschlag,
DIN rechts und DIN links
Stock und Flügel folienverpackt,
b/h 120x120cm
Wandstärke 30 cm
Fabrikat:  Hain - Dämmstar oder gleichwertig.

angebotenes Fabrikat: '......................................................'

liefern und in die Schalung einbauen.
Menge: 1,000 St

**05.01.0020 Zulage Steckrahmen gedämmt**
4teiliger Steckrahmen zur Überdeckung der Außenlaibung
einschl. der Perimeterdämmplatten und deren Stoßkanten
liefern und passgenau montieren.
Dämmstärke bis 160 mm.
Fabrikat Hain Steckrahmen gedämmt oder gleichwertig.

angebotenes Fabrikat: '......................................................'
Menge: 1,000 St

### Titel 06 Betonfertig- und Halbfertigteile

*Hinweis: Hinweis Hub- und Montagearbeiten*
Hinweis Hub- und Montagearbeiten
Die Einholung, Bereitstellung und der Betrieb sämtlicher für die Hub- und Montagearbeiten von Fertig- und Halbfertigteilen erforderlichen Hebezeuge (z. B. Autokrane, Mobilkrane) sind in die Einheitspreise einzukalkulieren, sofern der bauseits vorhandene Hochbaukran oder der Kran in vorangegangenen Leistungspositionen hierfür nicht ausreichend ist (z. B. hinsichtlich Traglast oder Reichweite). Die Wahl des geeigneten Hebezeugs obliegt dem Auftragnehmer.

#### Bereich 06.01 Technische Bearbeitung

**06.01.0001 Werkstattzeichnungen Fertigteile**
*** Pauschalposition
Anfertigen aller Werk-, Element- und Detailpläne sowie eines Montage-Terminplans für die nachfolgend aufgeführten Fertigteile aus Stahlbeton, einschließlich Übersichtszeichnungen / Positionspläne, Detailschnitte im M 1:20 bzw. 1:10, Bewehrungspläne, Montageanweisungen sowie eventuell erforderlicher Ergänzungsstatik in prüffähiger Form in 2-facher Ausfertigung.
Die Zeichnungen haben folgende Anforderungen zu erfüllen:

- Anschlusssituationen an angrenzende Bauteile mit genauer Vermaßung
- Bauteilgrößen mit Einbautoleranzen und Fugengrößen
- Befestigungsmittel, Transportbewehrung, Montageeinbauteile und deren Lage
- Detailanschlusspunkte und Stahleinbauteile zur Befestigung anderer Bauteile
- Oberflächenqualitäten

Alle Knotenpunkte und Detailanschlüsse der Fertigteile, auch an benachbarte Bauteile, sind darzustellen und deren Ausbildung eng mit Statiker und Architekt abzustimmen. Die Elementpläne sind mit Nachweis der Montage- und Bauzustände 2-fach beim Prüfingenieur einzureichen; die Koordination mit dem Prüfstatiker obliegt dem AN.
Alle Pläne sind rechtzeitig vor Produktionsbeginn dem Architekten zur Freigabe vorzulegen und zur Dokumentation in 1-facher Ausfertigung (Kopie) sowie elektronisch im IFC-, DWG- und PDF-Format (Textdokumente im PDF-Format) an AG und Architekten zu übergeben.
Menge: 1,000 Psch

#### Bereich 06.02 Fertigteiltreppen

*Hinweis: Fertigteiltreppen*

**06.02.0001 Fertigteiltreppe außen, UG - EG**
Herstellen, liefern und montieren von einer
einläufige Fertigteiltreppe ohne Zwischenpodest,
außen, UG-EG
aus Stahlbeton nach DIN 18331,
Festigkeitsgruppe C 35/45 WF, XC4, XD3, XF2

incl.schalldämmenden Massnahmen,
elastomere Auflager an Antritt und Austritt,
Schallschutzlager Typ TS oder gleichwertig
mit Betonstufenauflagerausbildung.

Angebotenes Fabrikat: '......................................................'

insgesamt 18 Steigungen,
Steigungsverhältniss: ca. 17-19 x 25-28cm
Lauflänge ca. 5,76m
Laufbreite: ca. 100-115cm
Dicke der Laufplatte: bis 20cm

Ausführung nach Statik.
Menge: 1,000 St

**06.02.0002 Fertigteiltreppe UG - EG**
Herstellen, liefern und montieren von einer
dreiläufige zweimal abgewinkelte Treppe mit zwei Zwischenpodesten,
innen UG-EG,
3-teilig,
aus Stahlbeton nach DIN 18331,
Festigkeitsgruppe C25/30, XC1

incl.schalldämmenden Massnahmen,
elastomere Auflager an Antritt und Austritt,
Schallschutzlager Typ TS oder gleichwertig
mit Betonstufenauflagerausbildung.

Angebotenes Fabrikat: '......................................................'

insgesamt 20 Steigungen,
Steigungsverhältniss: ca. 17-19 x 25-28cm
Lauflänge ca.:
Treppe+Podest+Treppe+Podest+Treppe =
2,24m + 1,0 + 2,56m + 1,0 + 1,92m = ca. 8,72m
Laufbreite: ca. 100cm
Dicke der Laufplatte: bis 20cm
Dicke Podest: bis 25cm

Ausführung nach Statik.
Menge: 1,000 St

**06.02.0003 Fertigteiltreppe EG - 1.OG**
Herstellen, liefern und montieren von einer
zweiläufige einmal abgewinkelte Treppe mit einem Zwischenpodest,
innen EG-1.OG,
2-teilig,
aus Stahlbeton nach DIN 18331,
Festigkeitsgruppe C 25/30, XC1

incl.schalldämmenden Massnahmen,
elastomere Auflager an Antritt und Austritt,
Schallschutzlager Typ TS oder gleichwertig
mit Betonstufenauflagerausbildung.

Angebotenes Fabrikat: '......................................................'

insgesamt 16 Steigungen,
Steigungsverhältniss: ca. 17-19 x 25-28cm
Lauflänge ca.:
Treppe+Podest+Treppe =
2,24m + 1,0 + 2,88m = ca. 6,12 m
Laufbreite: ca. 100cm
Dicke der Laufplatte: bis 20cm
Dicke Podest: bis 25cm

Ausführung nach Statik.
Menge: 1,000 St

**06.02.0004 Fertigteiltreppe Heizzentrale**
Herstellen, liefern und montieren von einer
Fertigteiltreppe bestehend aus einem Podest und zwei einzel Stufen,
innen UG,
3-teilig,
aus Stahlbeton nach DIN 18331,
Festigkeitsgruppe C 35/45 WF, XC4, XD4, XF2

incl.schalldämmenden Massnahmen,
elastomere Auflager an Antritt und Austritt,
Schallschutzlager Typ TS oder gleichwertig
mit Betonstufenauflagerausbildung.

Angebotenes Fabrikat: '......................................................'

insgesamt 1 Steigungen,
Steigungsverhältniss: ca. 17-19 x 25-28cm
Podest ca. 1,50x1,20m + 2x Stufen
Laufbreite: ca. 100cm
Dicke : bis 20cm

Ausführung nach Statik.
Menge: 1,000 St

#### Bereich 06.03 Fertigteilstützen

*Hinweis: Fertigteil-Stützen EG*

**06.03.0001 Stahlbetonfertigteilstützen, 40/50/575cm**
Liefern, ausrichten und montieren von Stahlbetonfertigteilstützen,

Abmessung: lxbxh = 40 x 50 x 575 cm
inkl. Konsolen
mit Auflager für FT-Unterzug: Ausladung bis 55 x 50 cm,
mit Rücksprung im Bereich FT-Unterzug: 20 x 50 cm

Betongüte: C 35/45, WF, XC4, XD3

Oberfläche: schalungsglatt
Oberflächenqualität: SB 3 nach Merkblatt
Betonverein e. V.

Bewehrung wird gesondert vergütet

Ort: EG Achse 1, 2
Menge: 7,000 St

**06.03.0002 Stahlbetonfertigteilstützen, 40/50/592cm**
Liefern, ausrichten und montieren von Stahlbetonfertigteilstützen,

Abmessung: lxbxh = 40 x 50 x 592 cm
inkl. Konsolen
mit Auflager für FT-Unterzug: Ausladung bis 55 x 50 cm,
mit Rücksprung im Bereich FT-Unterzug: 20 x 50 cm

Betongüte: C 35/45, WF, XC4, XD3

Oberfläche: schalungsglatt
Oberflächenqualität: SB 3 nach Merkblatt
Betonverein e. V.

Bewehrung wird gesondert vergütet

Ort: EG Achse 5, 6
Menge: 7,000 St

**06.03.0003 Stützenfuß, Anschluss unten, SO1-AS1**
Liefern und nach Angaben Statik und Hersteller einbauen
von
Stützenschuhen: Peikko HELKA30, Höhe 1128mm,
Angerbolzen: HPM30P-1700, Länge 1700

inkl. aller zusätzlichen Einbauteile

inkl. Betonspachtel, schließen der Anschlussöffnungen/Löcher und schleifen

6St je Stütze

nach Angabe Statik
Menge: 84,000 St

**06.03.0004 Bewehrungsanschluss oben**
Zulage für das werkseitige abschalen des oberen Anschlusses inkl. Anschlussbewehrung Ø10-15mm
Menge: 14,000 St

#### Bereich 06.04 Fertigteil-Unterzüge EG

*Hinweis: Fertigteil-Unterzüge EG*

**06.04.0001 Fertigteil-Unterzug, 50/75cm, 11,28m**
Fertigteil-Dachbinder,

Liefern und montieren von Dachbindern,
mit rechteckigen Querschnitt,

Auflager:
auf Stahlbetonfertigteilstützen mit Decke vergossen, für Ausührung im Verbund mit Halbfertigteildecke als Plattenbalken

Breite: 50 cm
Trägerhöhe: 75 cm
Länge: 11,28m
Betongüte: C 35/45

Oberfläche: schalungsglatt
Oberflächenqualität: SB 3 nach Merkblatt
Betonverein e. V.

Leistung inklusive:
- Liefern und Montieren
- Einbauteile
- geeignete Neopreneauflager
- notwendige Vergußmaßnahmen

Bewehrung gesondert beschrieben
Menge: 6,000 St

**06.04.0002 Fertigteil-Unterzug, 50/75cm, 9,30m**
Fertigteil-Dachbinder,

wie zuvor jedoch
Länge: 9,30m

Achse K
Menge: 1,000 St

**06.04.0003 Zulage für runde Aussparungen DN 200 bis DN 250**
Zulage für runde Aussparungen in den
vorbeschriebenen Fertigteil-Unterzügen,

Abstand zwischen den Öffnungen mind. 1m
Mitte Öffnung 45cm von UK Binder

DN 200 bis DN 250
Menge: 35,000 St

#### Bereich 06.05 Fertigteilwände

**06.05.0001 Außenwände, Systemwände, 36cm, FAS01**
Herstellen, Liefern und Aufbauen.
Fertigteil-Außenwände bzw. Fassade nichttragend,
d= bis 36 cm, Höhe von 5,00 bis 5,90 m
C20/25, XC3
System-Sandwich

Aufbau von Außen nach innen:
8cm Vorsatzschale außen
8cm Dämmung (Styropor EPS 035 WI/DI ggf. 2-lagig verlegt)
20cm Tragschale innen
Gesamtstärke: 36cm

Die Wandplatten werden außen
vor den Stützen montiert.
Die Innenseite ist manuell fein geglättet,
die Außenseite schalungsglatt.
Öffnungen und Aussparungen bis max. 2,50 m²
der Ansichtsfläche sind übermessen.
Größere Aussparungen sind von der ausgewiesenen
Fläche abgezogen. Abrechnung extra.
Fugen bzw. Stöße der einzelenen Elemente: vertikal
Inkl. ist das beim Versetzen der Wandelemente beim Baufortschritt mitlaufende Einsetzen von Kompribändern in der Dämmebene.

Aufstandsfläche:
auf Geschossdecke
Abstützung sind einzukalkulieren

Oberfläche: schalungsglatt
Oberflächenqualität: SB 3 nach Merkblatt
Betonverein e. V.

inkl. aller nötigen statischen Einbauteile
nach Statik

Bewehrung in gesonderter Position

ca. Achse 1, 5, 2, 6
Menge: 475,000 m2

**06.05.0002 Außenwände, Systemwände, 46cm, aussteifend, W01-2, A,H,LM**
wie Vorposition jedoch als aussteifende Wand,
an Giebelwänden und als aussteifenden Wandscheiben,

Fertigteil-Außenwände, d= bis 46 cm, Höhe bis 5,90 m
C25/30, XC3
System-Sandwich

Aufbau von Außen nach innen:
8cm Vorsatzschale außen
8cm Dämmung (Styropor EPS 035 WI/DI ggf. 2-lagig verlegt)
30cm Tragschale innen
Gesamtstärke: 46cm

inkl. Rücksprung der Tragschale von 30cm auf 20cm im oberen Wandbereich

inkl. aller nötigen statischen Einbauteile
Schubdorne bereits in Position Ortbeton

Bewehrung in gesonderter Position

nach Statik

Achse A, H, L, M
Menge: 250,000 m2

**06.05.0003 Bewehrungsanschluss oben**
Zulage für das werkseitige abschalen des oberen Anschlusses inkl. Anschlussbewehrung Ø10-15mm für aussteifende Fertigteilwände
Ausführung nach Statik
Menge: 48,000 m

**06.05.0004 Mehr/Minderpreis w.g. Überzug unter W02 Achse H**
Aussparen der Fertigteilwand für Überzug
in Achse H in Wand W02.
Abmessung: 30/50/330cm
Dämmung und Vorsatzschale durchlaufend

Ausführung Überzug in Ortbeton in eigener Position
Menge: 3,300 m

**06.05.0005 Zulage für Unterzüge in Fertigteilwänden**
Ausführen eines Unterzuges in Fertigteilwänden in
Stahlbeton C30/37

Einzelabmessungen:
ca. 30/50/400cm Achse H-I,
ca. 20/100/330cm Achse M, W08 UZ
nach Statik
Menge: 1,500 m3

**06.05.0006 Zulage für FT-Aussenschale mit weißen Portlandzement und Farbzuschlag**
Zulage für das Herstellen der Fertigteilwand-Aussenschale mit Weisszementzuschlag
gem.Transportbeton für Sichtbetonbauteile nach DIN EN 206-1/DIN 1045- 2 und DBV Merkblatt- Sichtbeton

Sowie das Verwenden von Pigmentzusätzen gem. DIN EN 12878 für das saubere Durchfärben des Betons (ohne Schlierenbildung)
Es ist für den Aussenbereich geeignetes anorganisches synthetisches Pigment zu verwenden (kein "ausbluten").

Außerdem muß sichergestellt sein, daß durch den Farbzuschlag keine Minderung der Betonqualität erfolgt.

Ob ein Pigmentzuschlag oder Flüssigfarbe zur Verwendung kommt wird dem AN überlassen.

Farbe weiss,(Titanweiß) : gewählt: '......................................................'

Es sind Musterplatten vorzulegen.
Menge: 815,000 m2

**06.05.0007 Zulage zu Vorposition; Sandwich-Platte als Torsturzplatten**
Herstellen, liefern und montieren von Torsturzplatten,
als Sandwich-Platte

Aufbau:
8 cm Vorsatzschale (außen)
8 cm Dämmung (Styropor EPS 035 WI/DI 2-lagig verlegt)
20 cm Tragschale (innen)
Gesamtstärke d= 36 cm.

Die Wandplatten werden außen
vor den Stützen montiert.
Die Innenseite ist manuell fein geglättet,
die Außenseite schalungsglatt.
Bewehrungsanschlüsse zur nächsten Wandplatte und Stützen sind mitzuplanen und einzubauen.
Falls diese im Sichtbereich notwendig werden sollten, sind diese mit dem Planer abzustimmen.

Oberfläche: schalungsglatt
Oberflächenqualität: SB 3 nach Merkblatt
Betonverein e. V.
Menge: 65,000 m2

**06.05.0008 Toraussparung > 2,5m2**
10 Stück mit lxh = ca. 5,00 m x 4,50m
1 Stück mit lxh = ca. 4,50 m x 4,50m
1 Stück mit lxh = ca. 3,00 x 4,50m
1 Stück mit lxh = ca. 3,60 x 3,30m
einschl. Einbau einer SBS-Leiste
zwischen Vorsatz- und Tragschale
in der Laibungsfläche.
Menge: 13,000 St

**06.05.0009 Türaussparung < 2,5m2**
1 Stück mit lxb = ca. 1,20 m x 2,235m
einschl. Einbau einer SBS-Leiste
zwischen Vorsatz- und Tragschale
in der Laibungsfläche.
Menge: 1,000 St

**06.05.0010 Laibungsausbildung**
Zulage für die Laibungsausbildung der Vorpositionen
für Wandstärke bis 46 cm
mit Schalenversatz außen und Schraubgrund
Abrechnung nach Laufmeter Laibung.
Menge: 185,000 m

**06.05.0011 Sandwich-Platte als Torpfeiler**
wie in Vorpositionen, jedoch als Torpfeiler
breite ca. 1,00m, höhe bis ca. 5,20m
Menge: 13,000 St

**06.05.0012 Eckelement Vollfertigteil**
Sandwich-Platte ums Eck
Ausführung für die Eckdetaile
auch für gedrehte Sandwichwandplatten
für die Lagerung und Transport
auf der Vorsatzschale die auf der
Stirnseite verläuft.
Menge: 9,000 St

**06.05.0013 Vorsatzschale-Wandplatte vorgestellt - Bereich Rampe**
d = 10 cm, ungedämmt
Aufgelagert auf Stahlwinkel
Befestigung oben z.B. mittel HKZ-Verbindung
oder Befestigung mittels Fassadenanker
in V4A an Ortbetonwand (gedübelt).
Dämmung unter Vorsatzschale bauseits,
diese ist bei der Montage zu berücksichtigen.
Außen schalungsglatt SB3,
die andere Seite abgezogen.
ca. 10 Stück Platten
Stöße in einer Flucht mit Vollfertigteile darüber
Menge: 75,000 m2

**06.05.0014 Bewehrungs- Schraubanschluss 05-C-14/990mm**
Bewehrungs- Schraubanschluss 05-C-14/990mm
einschl. Anschlussstab
sowie einschrauben der Anschlussäbe
Menge: 30,000 St

**06.05.0015 Seilschlaufen-Schiene**
als Verbindungsmittel zwischen den Wandplatten
liefern und einbauen

nach Statik: Halfen HLB Loop Box
Menge: 200,000 m

**06.05.0016 Verguss der Seilschlaufenfugen**
bei Verwendung von
Seilschlaufen (Seilschlaufen werden
separat verrechnet).
Einlegen von Dichtschnüren,
Abschalen der Fugen innen und außen
und Verguss der Wandplatten untereinander
mit Vergussmörtel.
ausbilden einer anbschließenden elastische Fuge
Abrechnung erfolgt je Wandstoß, inklusive aller anfallenden Fugenmeter und Eckverbindungen.
Menge: 200,000 m

**06.05.0017 Herstellung von quasi scharkantig**
von quasi scharfkantigen
Fertigteilen, Durchmesser ca. 2 - 3 mm.
Zusätzliches Abdichten der Schalungsstöße
mit Silikonfugen.
Bei den Aussenfugen
ca.
Menge: 585,000 m

**06.05.0018 Schliessen der Fugen bis 30mm**
Elastische Fugenabdichtung zwischen den
Fertigteilen bis 30 mm schließen,
mit 1-Komponenten-Polyurethan-Dichtstoff
nach DIN 18540 im
Außenbereich bzw. Acryl-Dichtstoff im
Innenbereich
Farben: grau, weiß
Die Leistung schließt den Einsatz einer
Hebebühne,
das Hinterfüllen der Fugen mit PolyesterSchaumstoffprofilen und das Grundieren der
Fugenflanken (Primern) und Abkleben
der Fugenränder, falls erforderlich, mit ein.
Keine Verarbeitung bei:
- Temperaturen niedriger als 5°C
- nassen Oberflächen
- bestrichenen oder mit Oberflächenschutz
behandelten Fugenflanken, z. B. Farbe,
Anti-Grafiti- Schutz, Hydrophobierung,
Imprägnierung.
Menge: 490,000 m

**06.05.0019 Zulage für PU-Schaum Fugendämmung**
Zulage für PU-Schaum Fugendämmung bzw. Mineralwolledämmung
zwischen den Sandwichwandplatten
Menge: 260,000 m

**06.05.0020 Einbau von Quellbändern**
Einbau Quellbänder beim Baufortschritt mitlaufend beim Versetzen der Wandplattenelemente.
Menge: 800,000 m

**06.05.0021 Aussparung für Ringanker 20/50**
Herstellen von Aussparungen am Wandkopf für bauseitige Ringanker
Abmessung ca. 20/50 im Bereich der Tragschale
Menge: 75,000 m

**06.05.0022 Herstellen von Aussparungen**
Herstellen von Aussparungen und Höhensprüngen
bei Stb FT Wänden am Fußpunkt.
in den Tragschalen, WD und Vorsatzschalen.
Abbrechnung nach Länge der Aufstellfläche.
Menge: 20,000 m

**06.05.0023 Herstellen von Aussparungen, 1200cm2**
Herstellen von Aussparungen in Außenwänden
in der Vorsatzschale, FT Wandelementen
Abmessung:
bis ca. 1200cm2
Menge: 2,000 St

**06.05.0024 Elektrowandauslässe**
Einbauteile für Elektro-Wandauslässe
werkseitig in Fertigteile der Vorposition.
Durchmesser ca. 30 - 75 mm
Fabrikat: Typ Kaiser 126-60 oder 1265-40 mit Krümmer, Schalungsschoner, Tüllen etc. oder gleichwertig.
nach Angabe Elektroplanung.
liefern und einbauen.
Menge: 9,000 St

**06.05.0025 Elektrorohre**
Elektrorohre
werkseitig in Fertigteile der Vorposition.
Durchmesser 20 / 25 / 32 mm
Klassifizierung 33412 oder gleichwertig.
nach Angabe Elektroplanung.
liefern und einbauen.
Menge: 54,000 m

#### Bereich 06.06 Decken

**06.06.0001 Halbfertigteil-Elementdecken, 11cm**
Die Decke kann als unterstützter Filigrandecke erstellt werden, alternativ können unterstützungsfrei vorgespannte Elementdecken zum Einsatz kommen, z.B. S-dec Elemente
Unterstützungen sind in den Einheitspreis einzukalkulieren
Ausführung nach Statik

Wahl AN : '......................................................'

Ausührung als Durchlaufträgersystem S-dec:

Halbfertigteil-Elementdecken,d bis 11 cm, liefern und montieren
Genaue Dimensionierung n. Statik / werkseitiger Berechnung.

Halbfertigteil-Elementdecken aus Stahlbeton, in
glatter, nichtsaugender Schalung ohne sichtbaren Stösse,
Sichtseite fein geglättet,

Auflager auf UZ und auf Montageunterstützung.
Freie Ränder der Decken-sind auf Montageunterstützung und mit Randabschalung auszuführen,
dies ist in Position einzukalkulieren
Ausbildung Unterzug und Decke als Plattenbalken

Leistung inklusive Unterlegplatten bzw. Neoprenstreifen

Es ist ein Verlegeplan zu erstellen.

Plattendicke ca.11 cm

Betongüte: min. C 45/55, XC 1

Abmessungen: Spannweiten
<6,20m

Aufbeton, Aufbetonbewehung und Schalung für Aufbeton in gesonderten Positionen
Menge: 735,000 m2

**06.06.0002 Zulage für das Schliessen von Fugen**
Zulage für das Verschliessen der Fugen
bei STB FT Deckenplatten

Diese sind in Abstimmung mit BL auszuführen.

Die Sichtfugen bei den Betonflächen sind mittels Fugendichtschnur und mit auf die Breite der Fugen abgestimmte dauerhafte Fugenmasse zu schliessen.
Menge: 500,000 m

#### Bereich 06.07 Bewehrung Fertigteile

**06.07.0001 Betonstahl ST 500 S und M**
gemäß statischer Berechnung und den
Bewehrungsplänen in die Fertigteile
einbauen
Einschließlich der Bewehrung für
Hebeanker und die Stabilisierung
von Aussparungen (Türen, Toren).
Menge: 50,000 to

#### Bereich 06.08 Verfugung Betonfertigteile

**06.08.0001 Zusätzliche Verfugungen mit 1K PU 5 - 25 mm**
Abdichten und Verfüllen von Stoß-/ Bewegungsfugen
an Beton-Fertigteilen,
mit Dichtstoff auf Polyurethanbasis 1-komponentig,
zulässige Gesamtverformung 25 %, lösemittelfrei, geruchlos,
DGNB geprüft: GISCODE PU10, EMICODE EC1plus

Breiten von 5-25 mm,

Produkt: SikaFlex Construktion +(plus)

angebotenes Produkt: '......................................................'
(Bieterangabe)

incl. hinterfüllen mit Schaumstoffschnur, Oberflächenvorbehandlung, Reinigung und Primerauftrag nach Herstellervorgaben.

Ausführung an:
Laubengang- und Balkonplatten,
Treppen und Podesten,
incl. angegossenen Rinnen, Einläufen und Vorderkanten
Menge: 100,000 m

**06.08.0002 Verfugung wie vor, Decke, Treppe**
Verfugung wie zuvor beschrieben, jedoch
an Deckenuntersichten,
Arbeiten über Kopf,
Höhe: ca. 2,30 m bis 3,50 m (Treppenhaus),

Aufstiegshilfe nach Vorschrift BG
Menge: 25,000 m

**06.08.0003 Verfugung, Zulage 25-40 mm**
Zulage zu den Vorpositionen, für

Fugenbreite 25-40 mm

Mehrmaterial an vereinzelt breiteren Elementfugen.
Mit Nachweis.
Menge: 100,000 m

**06.08.0004 Regiestundensatz Facharbeiter für unvorhersebare Arbeiten**
Regiearbeiten dürfen nur auf ausdrückliche Anordnung der Bauleitung durchgeführt werden.
Berichte hierüber sind spätestens 3 Tage nach der Ausführung zur Unterschrift vorzulegen.
Nicht gegengezeichnete Berichte werden bei der Abrechnung nicht anerkannt.
Menge: 10,000 h

### Titel 07 Trenn- und Dämmschichten

#### Bereich 07.01 Außenwände UG

**07.01.0001 Trennfugenplatte MW 50 mm**
Steinwolle-Dämmplatte, Trennfugendämmplatte

aus Steinwolle nach DIN EN 13162. Mit RAL-Gütezeichen der Gütegemeinschaft Mineralwolle e.V. (freigezeichnet gemäß deutscher Gefahrstoffverordnung und europäischer Verordnung Nr. 1272/2008 (CLP-VO) Nota Q).

Nennwert der Wärmeleitfähigkeit: 0,034 W/(m·K)
nach DIN EN 13162
Bemessungswert der Wärmeleitfähigkeit: 0,035 W/(m·K)
nach DIN 4108-4:2017-03

Anwendungsgebiet nach DIN 4108-10: WTH-sh;
Bezeichnungsschlüssel gem. DIN EN 13162: MW-EN 13162-T6-WL(P)-SDi*-CP5-AFr25-MU1;
Nichtbrennbar, Euroklasse A1 nach DIN EN 13501;
Schmelzpunkt > 1000° C nach DIN 4102-17;
Grenzabmaße für die Dicken T6 nach DIN EN 13162;
Langzeitige Wasseraufnahme WL(P) nach DIN EN 13162;
längenbezogener Strömungswiderstand AFr > 25 kPa*s/m²

Dämmschichtdicke: 50 mm
Länge x Breite: 1000 mm x 625 mm,

Liefern und einlagig mit geeignetem Klebemörtel auf vorhandenem Untergrund dichtgestoßen verlegen.
Verschnitte und Nachbesserungen werden nicht gesondert vergütet.
Menge: 15,000 m2

**07.01.0002 Wärmedämmung XPS 80 mm**
Wärmedämmschicht
an Kellerwänden und Betonteilen im
Außenbereich erdberührt,
aus Schaumkunststoffplatten DIN 18 164, Teil 4,
Typ WD, druckbelastbar,
aus Polystyrol-Hartschaum als Extruderschaum,
Wärmeleitfähigkeitsgruppe 038,
Nenndicke 80 mm,
Einbauhöhe bis 3500 mm.
liefern und befestigen nach Herstellervorgaben / Zulassung

angebotenes Fabrikat: '......................................................'
Menge: 725,000 m2

**07.01.0003 Zulage Anschlüsse**
zu vorbeschriebener Wärmedämmschicht
für vollflächiges, vollfugiges Abspachteln mit Bitumenkaltkleber
einschließlich Ausnehmung der Dämmung für Leitungsdurchgänge, Anschlüsse etc.
verschiedener Abmessungen.
Menge: 20,000 St

**07.01.0004 Noppenfolie**
Noppenschutzbahn mit Drainagevlies und wandseitiger
Gleitfolie
Liefern und Anbringen einer Noppenschutzbahn mit
Drainagevlies und wandseitiger Gleitfolie als Schutz gegen
mechanische Beschädigung der Putzflächen im erdberührten
Bereich im Zuge der Verfüllarbeiten. Noppenbahn über OK
Gelände zur späteren Anpassung an die GOK positionieren.

angebotenes Fabrikat: '......................................................'
Menge: 725,000 m2

#### Bereich 07.02 Innendämmung

**07.02.0001 Deckendämmung UG Bereich Technik**
liefern und montieren einer Deckendämmung
Mineralwolle WLS 035
Stärke 60mm
vollflächig verklebt, ohne Dübel
Inkl. lückenlosem Stoß der Platten, Zuschnitt an Randbereichen

Bereich Decke unter Technikraum EG

Angebotenes Fabrikat Hersteller/Produktbezeichnung: '......................................................'
Menge: 24,000 m2

**07.02.0002 Wanddämmung UG, Bereich Heizzentrale zu Bunker**
liefern und montieren einer Innenwanddämmung
Mineralwolle WLS 035
Stärke 80mm
vollflächig verklebt, ohne Dübel
Inkl. lückenlosem Stoß der Platten, Zuschnitt an Randbereichen

Angebotenes Fabrikat Hersteller/Produktbezeichnung: '......................................................'

Bereich Wand Heizzentrale zu Bunker
Menge: 23,000 m2

**07.02.0003 Zulage Dämmung als Putzträgerplatte**
Zulage zu den zuvor beschriebenen Decken und Wanddämmplatten,
Ausführung als Putzträgerplatten

Wahl nach Abstimmung AG/Bauleitung AG
Menge: 47,000 m2

**07.02.0004 Dämmung zu Elementdecke, über EG, 80mm**
Dämmung auf Decke über EG
Stärke 80mm
Liefern und fachgerechtes Verlegen einer Wärmedämmung aus Mineralwolle WLS 035
auf der zuvor gereinigten Betondecke.
Inkl. lückenlosem Stoß der Platten, Zuschnitt an Randbereichen

Angebotenes Fabrikat Hersteller/Produktbezeichnung: '......................................................'
Menge: 730,000 m2

### Titel 08 Bauwerksabdichtungen/Beschichtungen

#### Bereich 08.01 Abdichtung

**08.01.0001 Fugenband Pentaflex**
Fugenband für Arbeitsfugen,
Material: verzinktes Stahlblech mit beidseitiger bitumenhaltiger Beschichtung.
als einbaufertiges Teilsystem in Einzelgängen nach Zeichnung liefern,  einbauen, befestigen und verankern.
Beanspruchung durch drückendes Wasser.
Einschließlich aller Verbindungen und der Eck- und Kreuzungspunkte.
Horizontale und vertikale Fugen in Außenwänden mit innenliegendes Arbeitsfugenband.
Abgerechnet  wird nach Länge in Fugenachse
Abmessung:  h = 167 mm x 1,4 mm
Produkt: Pentaflex KB oder gleichwertig
angebotenes Fabrikat: '......................................................'
Menge: 175,000 m

**08.01.0002 Sollbruchfuge OBS**
Sollbruchfuge
in erdberührten Betonaußenwänden,
gem. Betonierabschnitt: L max= 2x Wandhöhe
nach Statikdetail,
mit beidseitig eingelegten Dreikantleisten, und
Fugenblech PENTAFLEX OBS o. glw.

angebotenes Fabrikat: '......................................................'
Menge: 35,000 m

**08.01.0003 Zulage Eck- und Kreuzungspunkte**
Zulage zu vorbeschriebenes Fugenband
für Eck- und Kreuzungspunkte
Material: Elastomer, DIN 7865, dauerelastisch
Gerade Verbindungen auf der Baustelle sind gemäß
Herstellerangaben auszuführen.
Menge: 15,000 St

**08.01.0004 Reinigen des Untergrundes senkrecht**
von grober Verschmutzung
nach besonderer Anordnung des Auftraggebers für besondere Leistungen.
Flächen senkrecht, Untergrund Beton / WU - Beton.
Betonflächen von Trennmittel befreien, sowie auf Tragfähigkeit
und Maßgenauigkeit gemäß DIN 18 202 prüfen.
Vorstehende Beton- und Mörtelreste abstechen.
Anfallender Schutt wird Eigentum AN und ist zu beseitigen.
Abrechnung in Teilflächen grober Verunreinigung.
Menge: 750,000 m2

**08.01.0005 Voranstrich**
Untergründe aus Beton zur Staubbindung und Haftvermittlung
mit kaltflüssigem Bitumenanstrich PC EM grundieren.
Bitumenvoranstrich in der Menge von ca. 0,3 l fertiger Mischung
( 1 : 10 mit Wasser verdünnt ) vollflächig einstreichen / spritzen und gut durchtrocknen lassen.
Verbrauch ca. 0,3 l / m2
Fabrikat : PC EM oder gleichwertig

Angebotenes Fabrikat Hersteller/Produkt: '......................................................'
Menge: 750,000 m2

**08.01.0006 Wandabdichtung, Dickbeschichtung**
Abdichtung von Aussenwandflächen
gegen nicht drückendes Wasser DIN 18 195 Teil 5,
Flächen senkrecht,
Untergrund Beton,
deckende, vollflächige, einlagige Füllspachtelung,
Verbrauch ca. 5 l / m2
einschließlich Reinigen der Untergrundflächen und Voranstrich
Fabrikat : Deitermann Superflex 10 oder gleichwertig

Angebotenes Fabrikat Hersteller/Produkt: '......................................................'
Menge: 750,000 m2

**08.01.0007 Hohlkehle Abdichtung**
Hohlkehlen ausbilden
und in die Flächenabdichtung einbinden.
Abdichtung bis auf die Stirnfläche der Bodenplatte
ca.10 cm herunterziehen.
Menge: 175,000 m

**08.01.0008 Rohrdurchführung nichtdrückendes Wasser**
Rohrdurchführung nichtdrückendes Wasser
Abdichtung von Rohrdurchführungen Ausführung als
Hohlkehle,
Flächen senkrecht,
Untergrund Beton,
Beton entgraten,
deckende,vollflächige,zweilagige Kratzspachtelung,
im Durchmesser von 50 cm um die Rohrleitung mit
Hohlkehle nach Angabe des Herstellers  herstellen
Verbrauch ca. 4,5-6 kg/m2
einschließlich Voranstrich,
Fabrikat : PLASTIKOL UDM 2 S  Deitermann  oder glw.

Angebotenes Fabrikat:
Menge: 6,000 St

### Titel 10 Blitzschutz- und Erdungsanlagen

#### Bereich 10.01 Blitzschutz- und Erdungsanlagen

*Hinweis: ALLGEMEINE VORBEDINGUNGEN ERDERANLAGE*
ALLGEMEINE VORBEDINGUNGEN ERDERANLAGE

Für das Gebäude ist eine Erdungsanlage nach DIN 18014 zu erstellen.

Der Fundamenterder ist Bestandteil der elektrotechnischen Anlage und darf nur unter Beaufsichtigung einer Elektrofachkraft verlegt werden. Der AN hat diese Person schriftlich, unter Vorlage der entsprechenden Ausbildungsnachweise / Zertifikate bei der Objektüberwachung / dem Bauherrn anzumelden.

Die Ableit- und Erdungseinrichtungen sind mit der Bewehrung in Abständen von maximal 2 m dauerhaft elektrisch leitend zu verbinden. Für die von Beton umschlossenen Bauteile sind stark feuerverzinkte Bauteile zu verwenden.

Verbindungen:  Alle Ausführungen aus den Betonbauteilen sind als Erdungsanschlusspunkte (Erdungs-Festpunkte) aus Edelstahl V4A, Werkstoffnummer 1.4571 zu erstellen. Die Erdungsfestpunkte sind mit Innengewinde M12 auszuführen und mit Schutzabdeckung in die Schalung einzubauen. Nach dem Ausschalen sind die Abdeckungen von sämtlichen Erdungsfestpunkten zu entfernen, die Gewinde zu reinigen und gangbar zu machen mit den zugehörigen Edelstahlbolzen zu versehen. Werden die Erdungsfestpunkte mit Wärmedämmung oder Abdichtungen überdeckt, sind vorher Edelstahl-Gewindestangen in die Anschlussbolzen einzudrehen.

Übergänge über Dehnungs- und Bewegungsfugen:  Hier sind beidseitig Erdungspunkte zu setzen, die später bauseits mit flexibler Verbindung versehen werden.

Verbindungsbauteile:  Verbindungsteile wie Klemmverbindungen, Schraub- oder Kreuzverbinder sind entsprechend den Vorgaben des Standard-Leistungsbuches Bau nicht gesondert beschrieben, sondern in die Einheitspreise der Erdungseinrichtungen einzukalkulieren.

Ggfs. im Bereich des Aushubs aufgefundene Erdungseinrichtungen von Leitungstrassen, Beleuchtungseinrichtungen etc. sind mit der neuen Erdungsanlage zu verbinden.

Die fertiggestellte Fundamenterderinstallation hat der AN mit einem Vorlauf von 2 Tagen vor Betonage anzukündigen / anzumelden.

*Hinweis: Spezifische Beschreibung Erdungsanlage*
Spezifische Beschreibung Erdungsanlage

Die Erdungsanlage wird als Ringerder / Fundamenterder ausgeführt. Die Gründung des Gebäudes erfolgt mittels Streifen und Punktfundamenten. In diese Fundamente muss der Fundamenterder der Bauausführung entsprechend eingelegt werden.

Die Bodenplatte wird teilweise gedämmt ausgeführt - in diesen Bereichen ist unterhalb der Bodenplatte ein Ringerder (Maschenweite 10x10 m) einzulegen. Innerhalb der Bodenplatte wird ein vermaschtes Erdungssystem aufgebaut. Die Maschenweite beträgt ca. 20x20 m.
Die Zusammenführung von Ring- / Fundamenterder erfolgt über Erdungsfestpunkte oberhalb der Hochwassermarke.

Im Außenbereich ist ein Ringerder anzuordnen. Dieser ist mit dem Fundamenterder zu verbinden. Die Anschlüsse für die Blitzschutzableitungen sind herzustellen.

Die Ableitungen für die Blitzschutzanlage werden zwischen Ug und EG in den aufgehenden Bauteilen wie Wände Ortbeton- / Stahlstützen geführt. Ab dem EG werden die Ableitungen außen an der Fassade nach oben geführt.

Verbindungsstellen im Erdreich sind so auszuführen, dass sie in ihrem Korrosionsverhalten dem Erderwerkstoff gleichwertig sind (durch Wahl geeigneter Werkstoffe oder mittels korrosionsbeständiger Umhüllung).

Die Erdungsanlage ist für die Blitzschutzklasse 3 auszulegen.

**10.01.0001 Erdung Ringerder Stahl niro Fl30**
STLB-Bau 2022-10 050
Erdung als Ringerder, DIN EN IEC 62561-2 (VDE 0185-561-2), aus nichtrostendem Stahl, Fl 30, Werkstoff-Nr 1.4571, in vorh. Baugrube einlegen.
Menge: 500,000 m
Leistungsbereichkatalog: 050

**10.01.0002 Erdung Fundamenterder Fl30-St**
STLB-Bau 2022-10 050
Erdung als Fundamenterder DIN 18014, DIN EN IEC 62561-2 (VDE 0185-561-2), aus feuerverzinktem Stahl, Fl 30, mit der Bewehrung des Fundamentes verbinden, geschweißt, Anschlussfahne wird gesondert vergütet.
Menge: 275,000 m
Leistungsbereichkatalog: 050

**10.01.0003 Abltg Fl30-St Wand in Bewehrung**
STLB-Bau 2022-10 050
Ableitung DIN EN IEC 62561-2 (VDE 0185-561-2), aus feuerverzinktem Stahl, Fl 30, an Wänden, in der Bewehrung.
Menge: 85,000 m
Leistungsbereichkatalog: 050

**10.01.0004 Anschlussfahne Stahl niro Rd10 L 2m**
STLB-Bau 2022-10 050
Anschlussfahne einschl. Anschluss an den Erder, DIN EN IEC 62561-2 (VDE 0185-561-2), aus nichtrostendem Stahl, Rd 10, Werkstoff-Nr 1.4571, Einzellänge 2 m.
Menge: 15,000 St
Leistungsbereichkatalog: 050

**10.01.0005 Erdungsfestpunkt Stahl niro**
STLB-Bau 2022-10 050
Erdungsfestpunkt mit Abdeckung, DIN EN 62561-1 (VDE 0185-561-1), aus nichtrostendem Stahl, Werkstoff-Nr 1.4571, Anschluss an Erdungseinrichtung.
Menge: 54,000 St
Leistungsbereichkatalog: 050

**10.01.0006 Dehnungsband**
Dehnungsband

Anschluss- und Überbrückungsbauteil in Decken und Wänden als flexibles Dehnungsband zur Überbrückung von Dehnungsfugen 40 x 5 mm mit Bohrung zum Befestigen mit Schrauben, Mindestlänge 240 mm.
Material V4A.
Menge: 1,000 St

**10.01.0007 Anschluß von Flachband oder Runddraht**
Anschluss von Flachband oder Runddraht
an bauseitigen Metallteilen einschließlich der erforderlichen Befestigungs- und Verbindungsmaterialien
komplett liefern montieren und betriebsfertig anschließen.
Menge: 5,000 St

**10.01.0008 Anschluß von Flachband oder Runddraht V4A**
Anschluss von Flachband oder Runddraht V4A
an bauseitigen Metallteilen einschließlich der erforderlichen Befestigungs- und Verbindungsmaterialien
komplett liefern montieren und betriebsfertig anschließen.
Menge: 5,000 St

**10.01.0009 Messungen lt. den VDE-Bestimmungen**
*** Pauschalposition
Messungen lt. den VDE-Bestimmungen
des Erdungswiderstandes der erstellten bzw. vorhandenen Erdungsanlage einschließlich des Durchgangswiderstandes des Fundamenterders komplett erstellen; einschließlich Erstellung eines Messprotokolles. Diese Messung ist vor Anschluss an den Außenbereich, für jedes Gebäude (bzw. Punkt) einzeln zu erstellen und der Dokumentation beizufügen.
Menge: 1,000 Psch

**10.01.0010 Fotodokumentation**
*** Pauschalposition
Fotodokumentation

Bestehend aus mind. 500 Fotos, aussagekräftig, ebenenübergreifend.
Die Ausführung der Einlegearbeiten, sowie sämtliche Verbindungsanschlüsse (Fundamenterder / Ringerder) sind mittels Fotos zu dokumentieren und den Bestandsplänen beizufügen. Eine Zuordnung der Fotos zu den Klemmstellen ist durch eine geeignete Nummerierung in den Plänen zu dokumentieren.

Die Fotodokumentation ist den Aufmaßplänen beizufügen.
Menge: 1,000 Psch

#### Bereich 10.02 Gebäudeeinführungen

*Hinweis: Spezifischer Vortext Gebäudeeinführungen*
Spezifischer Vortext Gebäudeeinführungen

Die nachfolgenden Gebäudeeinführungen inkl. Dichtungen sind grundsätzlich für drückendes Wasser anzubieten.

Der Einbau der Dichtpackungen erfolgt in Wänden und Decken innerhalb der Schalung. Die Anordnung mehrerer Dichtpackungen zu Paketen muss möglich sein.

An diese Dichtpackungen werden Kabelschutzrohre über Systemdeckel angeschlossen. Die Kabelschutzrohre werden mit Magerbeton in einem Schutzbett verlegt. Die Anschlüsse der Rohre an die Systemdeckel hat mit äußerster Sorgfalt zu erfolgen.

Der einzubringende Beton in die Schalung ist sorgfältig und lagenweise zu verdichten. Die Dichtpackungen müssen vollumfänglich mit Beton (druckwasserdicht) umschlossen sein.

Gebäudeeinführungen in aufgehenden Wänden:
Der AN hat die Gebäudeeinführungen in den aufgehenden Wänden so auszuwählen, dass die Durchführungen zum gewählten Abdichtungssystem passen und sind entsprechend zu kalkulieren.

Die Bauwerksabdichtung gegen Feuchte erfolgt bei den aufgehenden Wänden z. B. mittels Anstriches. Sofern der AN beabsichtigt z. B. eine Folienabdichtung zu wählen, so hat er die nachfolgenden Positionen entsprechend diesen Anforderungen auszuwählen und entsprechen zu kalkulieren.

Gebäudeeinführungen innerhalb der Absenkungen in der Bodenplatte:
Die Ausführung der abgesenkten Bereiche mit Anbindung von Leerrohren innerhalb der Bodenplatte hat grundsätzlich in der Qualität WU-Beton zu erfolgen.

Der AN hat vor Durchführung der einzelnen Betonierabschnitte die fertiggestellten Einlegearbeiten mit einem Vorlauf von
2 Tagen anzumelden.

*Hinweis: GEBÄUDEEINFÜHRUNGEN*

**10.02.0001 Doppel-Dichtpackung 90 mm**
Doppel-Dichtpackung 90 mm
mit druckwasserdichten Blinddeckeln, Bajonettaufnahme, Betonanker und Dichtsystem zum Beton, mind. 2,0 bar gas- und wasserdicht.

Vorbereitet für Paketbildung, zum bündigen Einbetonieren in Wände und Decken.
Geeignet für beidseitigen Anschluss über Bajonett-Systemdeckel, Einbau von Ringraumdichtungen, Brandschutz S90 nach DIN 4102-9.

Abmessung LxB max. 145x145 mm
Einbau in Wand- / Deckenstärke bis 400 mm.
Innendurchmesser mind. 90 mm.
Rohranschluss bis 110 mm.

Komplett liefern, in Schalung als Paket montieren und lagenweise Verdichten des Betons.
Menge: 2,000 St

**10.02.0002 Systemdeckel für Rohranschluss bis 110 mm**
Systemdeckel für Rohranschluss bis 110 mm
für vor genannte Dichtpackungen inkl. zugehöriger Schrumpfmuffe, Befestigungssystem und Abdichtungszubehör zum Anschluss von Rohren bis 110 mm Durchmesser.

Steckverbindungen ohne mechanische Befestigung sind nicht zulässig. Sofern Schlauchbinder mit verwendet werden sind diese in Edelstahl V4A auszuführen.

komplett liefern und montieren
Menge: 2,000 St

**10.02.0003 Alu-Flansch-Dichtpackung**
Alu-Flansch-Dichtpackung
zur Abdichtung von Kernbohrungen in Wand und Decke.
- Zum Anschluss von Systemdeckel für Rohre
  bis 150 mm Außendurchmesser und Kabel
  Kernbohrungsdurchmesser bis 150 mm
- Flansch ca. 230x230 mm

Einschließlich Dichtring und Flanschdichtung

komplett liefern und montieren
Menge: 1,000 St
